# Carga da instalación con gas refrixerante R-410A

- Propiedade do arquivo: CYPE INGENIEROS, S.A.
- Formato: FIEBDC-3/2002
- Divisa: EUR
- Custos indirectos: 3.00 %
- Gastos xerais: 13.00 %
- Beneficio industrial: 6.00 %
- IVE: 16.00 %

## I Instalacións

### IC Calefacción, climatización y A.Q.S.

#### ICN Unidades autónomas de climatización

**ICN012** kg Carga da instalación con gas refrixerante R-410A.
Subministración e carga da instalación con gas refrixerante R-410A, fornecido en botella con 50 kg de refrixerante.
Inclúe: Carga do gas refrixerante.
Criterio de medición de proxecto: Peso teórico da carga, estimado a partir da densidade aparente, da presión e do volume a ocupar, segundo documentación gráfica de Proxecto.
Criterio de medición de obra: Determinarase o peso da carga realmente introducida na instalación, segundo especificacións do Proxecto.

| Código | Ud | Descrición | Rendemento | Prezo | Importe |
|---|---|---|---|---|---|
| mt42lin100a | kg | Gas refrixerante R-410A, fornecido en botella con 50 kg de refrixerante. (material) | 1.000 | 15.30 | 15.30 |
| mo003 | h | Oficial 1ª instalador de climatización. (man de obra) | 0.098 | 15.78 | 1.55 |
| mo095 | h | Axudante instalador de climatización. (man de obra) | 0.098 | 14.62 | 1.43 |
| % | % | Costes directos complementarios | 2 % | 18.28 | 0.37 |
|  |  | Custos directos |  |  | 18.65 |
