# Liña frigorífica dobre realizada con tubaxe flexible de cobre sen soldaxe

- Propiedade do arquivo: CYPE INGENIEROS, S.A.
- Formato: FIEBDC-3/2002
- Divisa: EUR
- Custos indirectos: 3.00 %
- Gastos xerais: 13.00 %
- Beneficio industrial: 6.00 %
- IVE: 16.00 %

## I Instalacións

### IC Calefacción, climatización y A.Q.S.

#### ICN Unidades autónomas de climatización

**ICN015** m Liña frigorífica dobre realizada con tubaxe flexible de cobre sen soldaxe, formada por un tubo para líquido de 3/8" de diámetro e 0,8 mm de espesor con illamento de 9 mm de espesor e un tubo para gas de 5/8" de diámetro e 0,8 mm de espesor con illamento de 10 mm de espesor.
Subministración e instalación de liña frigorífica dobre realizada con tubaxe flexible de cobre sen soldaxe, formada por un tubo para líquido de 3/8" de diámetro e 0,8 mm de espesor con illamento de 9 mm de espesor e un tubo para gas de 5/8" de diámetro e 0,8 mm de espesor con illamento de 10 mm de espesor, tendo o cobre un contido de aceite residual inferior a 4 mg/m e sendo o illamento de coquilla flexible de escuma elastomérica con revestimento superficial de película de polietileno, para unha temperatura de traballo entre -45 e 100°C, subministrada en rolo, para conexión entre as unidades interior e exterior. Ata p/p de cortes, eliminación de rebarbas, protección dos extremos con cinta illante, realización de curvas, abocardado, baleirado do circuíto, carga de gas refrixerante, accesorios, sifóns, soportes e fixacións. Totalmente montada, conexionada e probada.
Inclúe: Replanteo do percorrido da liña. Montaxe e fixación da liña. Montaxe de accesorios. Baleirado para a súa carga. Carga do gas refrixerante.
Criterio de medición de proxecto: Lonxitude medida segundo documentación gráfica de Proxecto.
Criterio de medición de obra: Medirase a lonxitude realmente executada segundo especificacións do Proxecto.

| Código | Ud | Descrición | Rendemento | Prezo | Importe |
|---|---|---|---|---|---|
| mt42lin020h | m | Liña frigorífica dobre realizada con tubaxe flexible de cobre sen soldaxe, formada por un tubo para líquido de 3/8" de diámetro e 0,8 mm de espesor con illamento de 9 mm de espesor e un tubo para gas de 5/8" de diámetro e 0,8 mm de espesor con illamento de 10 mm de espesor, tendo o cobre un contido de aceite residual inferior a 4 mg/m e sendo o illamento de coquilla flexible de escuma elastomérica con revestimento superficial de película de polietileno, para unha temperatura de traballo entre -45 e 100°C, subministrada en rolo, segundo UNE-EN 12735-1. (material) | 1.000 | 11.76 | 11.76 |
| mo003 | h | Oficial 1ª instalador de climatización. (man de obra) | 0.195 | 15.78 | 3.08 |
| mo095 | h | Axudante instalador de climatización. (man de obra) | 0.195 | 14.62 | 2.85 |
| % | % | Costes directos complementarios | 2 % | 17.69 | 0.35 |
|  |  | Custos directos |  |  | 18.04 |
