# Cableado de conexión eléctrica de unidade de aire acondicionado formado por cable multipolar RZ1-K (AS)

- Propiedade do arquivo: CYPE INGENIEROS, S.A.
- Formato: FIEBDC-3/2002
- Divisa: EUR
- Custos indirectos: 3.00 %
- Gastos xerais: 13.00 %
- Beneficio industrial: 6.00 %
- IVE: 16.00 %

## I Instalacións

### IC Calefacción, climatización y A.Q.S.

#### ICN Unidades autónomas de climatización

**ICN017** m Cableado de conexión eléctrica de unidade de aire acondicionado formado por cable multipolar RZ1-K (AS), non propagador da chama, con conductor de cobre clase 5 (-K) de 4G1,5 mm² de sección, con illamento de polietileno reticulado (R) e cuberta de poliolefina termoplástica ceibe de halóxenos (Z1), sendo a súa tensión asignada de 0,6/1 kV.
Subministración e instalación de cableado de conexión eléctrica de unidade de aire acondicionado formado por cable multipolar RZ1-K (AS), non propagador da chama, con conductor de cobre clase 5 (-K) de 4G1,5 mm² de sección, con illamento de polietileno reticulado (R) e cuberta de poliolefina termoplástica ceibe de halóxenos (Z1), sendo a súa tensión asignada de 0,6/1 kV. Ata regretas de conexión e cantos accesorios sexan necesarios para a súa correcta instalación. Totalmente montado, conectado e probado.
Inclúe: Tendido do cableado. Conexionado.
Criterio de medición de proxecto: Lonxitude medida segundo documentación gráfica de Proxecto.
Criterio de medición de obra: Medirase a lonxitude realmente executada segundo especificacións do Proxecto.

| Código | Ud | Descrición | Rendemento | Prezo | Importe |
|---|---|---|---|---|---|
| mt35cun010K1 | m | Cable multipolar RZ1-K (AS), non propagador da chama, con conductor de cobre clase 5 (-K) de 4G1,5 mm² de sección, con illamento de polietileno reticulado (R) e cuberta de poliolefina termoplástica ceibe de halóxenos (Z1), sendo a súa tensión asignada de 0,6/1 kV. Segundo UNE 21123-4. (material) | 1.000 | 1.06 | 1.06 |
| mo001 | h | Oficial 1ª electricista. (man de obra) | 0.020 | 15.78 | 0.32 |
| mo093 | h | Axudante electricista. (man de obra) | 0.020 | 14.62 | 0.29 |
| % | % | Costes directos complementarios | 2 % | 1.67 | 0.03 |
|  |  | Custos directos |  |  | 1.70 |
