# Rede de evacuación de condensados, colocada superficialmente, de tubo flexible de PVC, de 16 mm de diámetro, unión pegada con adhesivo

- Propiedade do arquivo: CYPE INGENIEROS, S.A.
- Formato: FIEBDC-3/2002
- Divisa: EUR
- Custos indirectos: 3.00 %
- Gastos xerais: 13.00 %
- Beneficio industrial: 6.00 %
- IVE: 16.00 %

## I Instalacións

### IC Calefacción, climatización y A.Q.S.

#### ICN Unidades autónomas de climatización

**ICN018** m Rede de evacuación de condensados, colocada superficialmente, de tubo flexible de PVC, de 16 mm de diámetro, unión pegada con adhesivo.
Subministración e instalación de rede de evacuación de condensados, colocada superficialmente e fixada ó paramento, formada por tubo flexible de PVC, de 16 mm de diámetro e 1,5 mm de espesor, que conecta a unidade de aire acondicionado coa rede de pequena evacuación, a baixante, o colector ou o bote sifónico. Ata p/p de material auxiliar para montaxe e suxeición á obra, sifón, accesorios e pezas especiais colocados mediante unión pegada con adhesivo. Totalmente montada, conectada e probada pola impresa instaladora mediante as correspondentes probas de servizo (incluídas neste prezo).
Inclúe: Replanteo. Presentación de tubos, accesorios e pezas especiais. Fixación do material auxiliar para montaxe e suxeción á obra. Colocación e fixación de tubos, accesorios e pezas especiais. Realización de probas de servizo.
Criterio de medición de proxecto: Lonxitude medida segundo documentación gráfica de Proxecto.
Criterio de medición de obra: Medirase a lonxitude realmente executada segundo especificacións do Proxecto.

| Código | Ud | Descrición | Rendemento | Prezo | Importe |
|---|---|---|---|---|---|
| mt36tsf410a | Ude | Material auxiliar para montaxe e suxección á obra de as tuberías de PVC flexible, de 16 mm de diámetro. (material) | 1.000 | 0.20 | 0.20 |
| mt36tsf010ac | m | Tubo de PVC flexible, de 16 mm de diámetro e 1,5 mm de espesor, con espiral de PVC ríxido, segundo UNE-EN ISO 3994, co prezo incrementado o 10% en concepto de accesorios e pezas especiais. (material) | 1.050 | 1.49 | 1.56 |
| mt11var009 | l | Líquido limpador para pegado mediante adhesivo de tubos e accesorios de PVC. (material) | 0.015 | 9.58 | 0.14 |
| mt11var010 | l | Adhesivo para tubos e accesorios de PVC. (material) | 0.008 | 20.24 | 0.16 |
| mo006 | h | Oficial 1ª fontaneiro. (man de obra) | 0.068 | 15.78 | 1.07 |
| mo098 | h | Axudante fontaneiro. (man de obra) | 0.034 | 14.62 | 0.50 |
| % | % | Costes directos complementarios | 2 % | 3.63 | 0.07 |
|  |  | Custos directos |  |  | 3.70 |
