# Equipo de aire acondicionado

- Propiedade do arquivo: CYPE INGENIEROS, S.A.
- Formato: FIEBDC-3/2002
- Divisa: EUR
- Custos indirectos: 3.00 %
- Gastos xerais: 13.00 %
- Beneficio industrial: 6.00 %
- IVE: 16.00 %

## I Instalacións

### IC Calefacción, climatización y A.Q.S.

#### ICN Unidades autónomas de climatización

**ICN025** Ude Equipo de aire acondicionado, sistema aire-aire split 1x1, con descarga por embocaduras tubulares, para gas R-410A, bomba de calor, con tecnoloxía Hyper Inverter, gama semi-industrial (PAC), alimentación á unidade exterior monofásica (230V/50Hz), modelo SRR 25 ZJ "MITSUBISHI HEAVY INDUSTRIES", potencia frigorífica nominal 2,5 kW, EER = 4,31 (clase A), potencia calorífica nominal 3,4 kW, COP = 4,53 (clase A).
Subministración e instalación de equipo de aire acondicionado, sistema aire-aire split 1x1, con descarga por embocaduras tubulares, para gas R-410A, bomba de calor, con tecnoloxía Hyper Inverter, gama semi-industrial (PAC), alimentación á unidade exterior monofásica (230V/50Hz), modelo SRR 25 ZJ "MITSUBISHI HEAVY INDUSTRIES", potencia frigorífica nominal 2,5 kW (temperatura de bulbo seco no interior 27°C, temperatura de bulbo húmido no interior 19°C, temperatura de bulbo seco no exterior 35°C, temperatura de bulbo húmido no exterior 24°C), potencia calorífica nominal 3,4 kW (temperatura de bulbo seco no interior 20°C, temperatura de bulbo seco no exterior 7°C), EER (calificación enerxética) 4,31 (clase A), COP (coeficiente enerxético) 4,53 (clase A), formado por unha unidade interior SRR 25 ZJ-S, de 230x740x455 mm, nivel sonoro (velocidade baixa) 29 dBA, caudal de aire (velocidade alta) 510 m³/h, presión de aire (estándar) 22 Pa, control sen fío, e unha unidade exterior SRC 25 ZJX-S, con compresor de tipo rotativo, de 595x780x290 mm, nivel sonoro 47 dBA e caudal de aire 1770 m³/h, embocaduras tubulares modelo RFJ22, con control de condensación e posibilidade de integración nun sistema domótico KNX/EIB a través dun interface (non incluído neste prezo). Ata elementos antivibratorios e soportes de apoio. Totalmente montado, conectado e posto en marcha pola empresa instaladora para a comprobación do seu correcto funcionamento.
Inclúe: Replanteo das unidades. Instalación da unidade interior. Instalación da unidade exterior. Conexionado do equipo ás liñas frigoríficas. Conexionado do equipo ó conduto. Conexionado do equipo á rede eléctrica. Conexionado do equipo á rede de desaugue. Posta en marcha.
Criterio de medición de proxecto: Número de unidades previstas, segundo documentación gráfica de Proxecto.
Criterio de medición de obra: Medirase o número de unidades realmente executadas segundo especificacións do Proxecto.

| Código | Ud | Descrición | Rendemento | Prezo | Importe |
|---|---|---|---|---|---|
| mt42mhi065faa | Ude | Equipo de aire acondicionado, sistema aire-aire split 1x1, con descarga por embocaduras tubulares, para gas R-410A, bomba de calor, con tecnoloxía Hyper Inverter, gama semi-industrial (PAC), alimentación á unidade exterior monofásica (230V/50Hz), modelo SRR 25 ZJ "MITSUBISHI HEAVY INDUSTRIES", potencia frigorífica nominal 2,5 kW (temperatura de bulbo seco no interior 27°C, temperatura de bulbo húmido no interior 19°C, temperatura de bulbo seco no exterior 35°C, temperatura de bulbo húmido no exterior 24°C), potencia calorífica nominal 3,4 kW (temperatura de bulbo seco no interior 20°C, temperatura de bulbo seco no exterior 7°C), EER (calificación enerxética) 4,31 (clase A), COP (coeficiente enerxético) 4,53 (clase A), formado por unha unidade interior SRR 25 ZJ-S, de 230x740x455 mm, nivel sonoro (velocidade baixa) 29 dBA, caudal de aire (velocidade alta) 510 m³/h, presión de aire (estándar) 22 Pa, control sen fío, e unha unidade exterior SRC 25 ZJX-S, con compresor de tipo rotativo, de 595x780x290 mm, nivel sonoro 47 dBA e caudal de aire 1770 m³/h, embocaduras tubulares modelo RFJ22, con control de condensación e posibilidade de integración nun sistema domótico KNX/EIB a través dun interface (non incluído neste prezo). (material) | 1.000 | 1555.00 | 1555.00 |
| mo003 | h | Oficial 1ª instalador de climatización. (man de obra) | 1.953 | 15.78 | 30.82 |
| mo095 | h | Axudante instalador de climatización. (man de obra) | 1.953 | 14.62 | 28.55 |
| % | % | Costes directos complementarios | 2 % | 1614.37 | 32.29 |
|  |  | Custos directos |  |  | 1646.66 |
