# Equipo de aire acondicionado

- Propiedade do arquivo: CYPE INGENIEROS, S.A.
- Formato: FIEBDC-3/2002
- Divisa: EUR
- Custos indirectos: 3.00 %
- Gastos xerais: 13.00 %
- Beneficio industrial: 6.00 %
- IVE: 16.00 %

## I Instalacións

### IC Calefacción, climatización y A.Q.S.

#### ICN Unidades autónomas de climatización

**ICN030** Ude Equipo de aire acondicionado, sistema aire-aire split 1x1, de cassette, de 600x600 mm, para gas R-410A, bomba de calor, con tecnoloxía Hyper Inverter, gama semi-industrial (PAC), alimentación monofásica (230V/50Hz), modelo FDTC 25 VNX "MITSUBISHI HEAVY INDUSTRIES", potencia frigorífica nominal 2,55 kW, EER = 4,25 (clase A), potencia calorífica nominal 3,45 kW, COP = 4,11 (clase A).
Subministración e instalación de equipo de aire acondicionado, sistema aire-aire split 1x1, de cassette, de 600x600 mm, para gas R-410A, bomba de calor, con tecnoloxía Hyper Inverter, gama semi-industrial (PAC), alimentación monofásica (230V/50Hz), modelo FDTC 25 VNX "MITSUBISHI HEAVY INDUSTRIES", potencia frigorífica nominal 2,55 kW (temperatura de bulbo seco no interior 27°C, temperatura de bulbo húmido no interior 19°C, temperatura de bulbo seco no exterior 35°C, temperatura de bulbo húmido no exterior 24°C), potencia calorífica nominal 3,45 kW (temperatura de bulbo seco no interior 20°C, temperatura de bulbo seco no exterior 7°C), EER (calificación enerxética) 4,25 (clase A), COP (coeficiente enerxético) 4,11 (clase A), formado por unha unidade interior FDTC 25 VD, de 248x570x570 mm con panel de 35x700x700 mm, nivel sonoro (velocidade baixa) 29 dBA, caudal de aire (velocidade alta) 600 m³/h, con filtro, bomba de drenaxe e control por cable modelo RC-E5, e unha unidade exterior SRC 25 ZJX-S, con compresor de tipo rotativo, de 595x780x290 mm, nivel sonoro 47 dBA e caudal de aire 1770 m³/h, con control de condensación e posibilidade de integración nun sistema domótico KNX/EIB a través dun interface (non incluído neste prezo). Ata elementos antivibratorios e soportes de apoio. Totalmente montado, conectado e posto en marcha pola empresa instaladora para a comprobación do seu correcto funcionamento.
Inclúe: Replanteo das unidades. Instalación da unidade interior. Instalación da unidade exterior. Conexionado do equipo ás liñas frigoríficas. Conexionado do equipo á rede eléctrica. Conexionado do equipo ó circuíto de control. Conexionado do equipo á rede de desaugue. Posta en marcha.
Criterio de medición de proxecto: Número de unidades previstas, segundo documentación gráfica de Proxecto.
Criterio de medición de obra: Medirase o número de unidades realmente executadas segundo especificacións do Proxecto.

| Código | Ud | Descrición | Rendemento | Prezo | Importe |
|---|---|---|---|---|---|
| mt42mhi040aia | Ude | Equipo de aire acondicionado, sistema aire-aire split 1x1, de cassette, de 600x600 mm, para gas R-410A, bomba de calor, con tecnoloxía Hyper Inverter, gama semi-industrial (PAC), alimentación monofásica (230V/50Hz), modelo FDTC 25 VNX "MITSUBISHI HEAVY INDUSTRIES", potencia frigorífica nominal 2,55 kW (temperatura de bulbo seco no interior 27°C, temperatura de bulbo húmido no interior 19°C, temperatura de bulbo seco no exterior 35°C, temperatura de bulbo húmido no exterior 24°C), potencia calorífica nominal 3,45 kW (temperatura de bulbo seco no interior 20°C, temperatura de bulbo seco no exterior 7°C), EER (calificación enerxética) 4,25 (clase A), COP (coeficiente enerxético) 4,11 (clase A), formado por unha unidade interior FDTC 25 VD, de 248x570x570 mm con panel de 35x700x700 mm, nivel sonoro (velocidade baixa) 29 dBA, caudal de aire (velocidade alta) 600 m³/h, con filtro, bomba de drenaxe e control por cable modelo RC-E5, e unha unidade exterior SRC 25 ZJX-S, con compresor de tipo rotativo, de 595x780x290 mm, nivel sonoro 47 dBA e caudal de aire 1770 m³/h, con control de condensación e posibilidade de integración nun sistema domótico KNX/EIB a través dun interface (non incluído neste prezo). (material) | 1.000 | 1555.00 | 1555.00 |
| mt42mhi900 | m | Cabre bus apantallado de 2 fíos, de 0,5 mm² de sección por fío (material) | 3.000 | 0.80 | 2.40 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 3.000 | 0.85 | 2.55 |
| mo003 | h | Oficial 1ª instalador de climatización. (man de obra) | 1.953 | 15.78 | 30.82 |
| mo095 | h | Axudante instalador de climatización. (man de obra) | 1.953 | 14.62 | 28.55 |
| % | % | Costes directos complementarios | 2 % | 1619.32 | 32.39 |
|  |  | Custos directos |  |  | 1651.71 |
