# Unidade interior de aire acondicionado con descarga por embocaduras tubulares

- Propiedade do arquivo: CYPE INGENIEROS, S.A.
- Formato: FIEBDC-3/2002
- Divisa: EUR
- Custos indirectos: 3.00 %
- Gastos xerais: 13.00 %
- Beneficio industrial: 6.00 %
- IVE: 16.00 %

## I Instalacións

### IC Calefacción, climatización y A.Q.S.

#### ICN Unidades autónomas de climatización

**ICN105** Ude Unidade interior de aire acondicionado con descarga por embocaduras tubulares, sistema aire-aire multi-split, para gas R-410A, bomba de calor, gama doméstica (RAC), alimentación monofásica (230V/50Hz), modelo SRR 25 ZJ "MITSUBISHI HEAVY INDUSTRIES", potencia frigorífica nominal 2,5 kW, potencia calorífica nominal 3,4 kW.
Subministración e instalación de unidade interior de aire acondicionado con descarga por embocaduras tubulares, sistema aire-aire multi-split, para gas R-410A, bomba de calor, gama doméstica (RAC), alimentación monofásica (230V/50Hz), modelo SRR 25 ZJ "MITSUBISHI HEAVY INDUSTRIES", potencia frigorífica nominal 2,5 kW (temperatura de bulbo seco 27°C, temperatura de bulbo húmido 19°C), potencia calorífica nominal 3,4 kW (temperatura de bulbo seco 20°C), de 230x740x455 mm, nivel sonoro (velocidade baixa) 29 dBA, caudal de aire (velocidade alta) 600 m³/h, presión de aire (estándar) 22 Pa, embocaduras tubulares modelo RFJ22, control sen fío e posibilidade de integración nun sistema domótico KNX/EIB a través dun interface (non incluído neste prezo).Totalmente montada, conectada e posta en marcha pola empresa instaladora para a comprobación do seu correcto funcionamento.
Inclúe: Replanteo da unidade. Instalación da unidade. Conexionado do equipo ás liñas frigoríficas. Conexionado do equipo ó conduto. Conexionado do equipo á rede eléctrica. Conexionado do equipo á rede de desaugue. Posta en marcha.
Criterio de medición de proxecto: Número de unidades previstas, segundo documentación gráfica de Proxecto.
Criterio de medición de obra: Medirase o número de unidades realmente executadas segundo especificacións do Proxecto.

| Código | Ud | Descrición | Rendemento | Prezo | Importe |
|---|---|---|---|---|---|
| mt42mhi120ca | Ude | Unidade interior de aire acondicionado con descarga por embocaduras tubulares, sistema aire-aire multi-split, para gas R-410A, bomba de calor, gama doméstica (RAC), alimentación monofásica (230V/50Hz), modelo SRR 25 ZJ "MITSUBISHI HEAVY INDUSTRIES", potencia frigorífica nominal 2,5 kW (temperatura de bulbo seco 27°C, temperatura de bulbo húmido 19°C), potencia calorífica nominal 3,4 kW (temperatura de bulbo seco 20°C), de 230x740x455 mm, nivel sonoro (velocidade baixa) 29 dBA, caudal de aire (velocidade alta) 600 m³/h, presión de aire (estándar) 22 Pa, embocaduras tubulares modelo RFJ22, control sen fío e posibilidade de integración nun sistema domótico KNX/EIB a través dun interface (non incluído neste prezo). (material) | 1.000 | 870.00 | 870.00 |
| mo003 | h | Oficial 1ª instalador de climatización. (man de obra) | 0.976 | 15.78 | 15.40 |
| mo095 | h | Axudante instalador de climatización. (man de obra) | 0.976 | 14.62 | 14.27 |
| % | % | Costes directos complementarios | 2 % | 899.67 | 17.99 |
|  |  | Custos directos |  |  | 917.66 |
