# Unidade interior de aire acondicionado

- Propiedade do arquivo: CYPE INGENIEROS, S.A.
- Formato: FIEBDC-3/2002
- Divisa: EUR
- Custos indirectos: 3.00 %
- Gastos xerais: 13.00 %
- Beneficio industrial: 6.00 %
- IVE: 16.00 %

## I Instalacións

### IC Calefacción, climatización y A.Q.S.

#### ICN Unidades autónomas de climatización

**ICN110** Ude Unidade interior de aire acondicionado, de cassette, de 600x600 mm, sistema aire-aire multi-split, para gas R-410A, bomba de calor, gama doméstica (RAC), alimentación monofásica (230V/50Hz), modelo FDTC 25 VF "MITSUBISHI HEAVY INDUSTRIES", potencia frigorífica nominal 2,55 kW, potencia calorífica nominal 3,45 kW.
Subministración e instalación de unidade interior de aire acondicionado, de cassette, de 600x600 mm, sistema aire-aire multi-split, para gas R-410A, bomba de calor, gama doméstica (RAC), alimentación monofásica (230V/50Hz), modelo FDTC 25 VF "MITSUBISHI HEAVY INDUSTRIES", potencia frigorífica nominal 2,55 kW (temperatura de bulbo seco 27°C, temperatura de bulbo húmido 19°C), potencia calorífica nominal 3,45 kW (temperatura de bulbo seco 20°C), de 248x570x570 mm con panel de 35x700x700 mm, nivel sonoro (velocidade baixa) 29 dBA, caudal de aire (velocidade alta) 570 m³/h, con filtro, bomba de drenaxe, control por cable modelo RC-E5 e posibilidade de integración nun sistema domótico KNX/EIB a través dun interface (non incluído neste prezo).Totalmente montada, conectada e posta en marcha pola empresa instaladora para a comprobación do seu correcto funcionamento.
Inclúe: Replanteo da unidade. Instalación da unidade. Conexionado do equipo ás liñas frigoríficas. Conexionado do equipo á rede eléctrica. Conexionado do equipo ó circuíto de control. Conexionado do equipo á rede de desaugue. Posta en marcha.
Criterio de medición de proxecto: Número de unidades previstas, segundo documentación gráfica de Proxecto.
Criterio de medición de obra: Medirase o número de unidades realmente executadas segundo especificacións do Proxecto.

| Código | Ud | Descrición | Rendemento | Prezo | Importe |
|---|---|---|---|---|---|
| mt42mhi110a | Ude | Unidade interior de aire acondicionado, de cassette, de 600x600 mm, sistema aire-aire multi-split, para gas R-410A, bomba de calor, gama doméstica (RAC), alimentación monofásica (230V/50Hz), modelo FDTC 25 VF "MITSUBISHI HEAVY INDUSTRIES", potencia frigorífica nominal 2,55 kW (temperatura de bulbo seco 27°C, temperatura de bulbo húmido 19°C), potencia calorífica nominal 3,45 kW (temperatura de bulbo seco 20°C), de 248x570x570 mm con panel de 35x700x700 mm, nivel sonoro (velocidade baixa) 29 dBA, caudal de aire (velocidade alta) 570 m³/h, con filtro, bomba de drenaxe, control por cable modelo RC-E5 e posibilidade de integración nun sistema domótico KNX/EIB a través dun interface (non incluído neste prezo). (material) | 1.000 | 875.00 | 875.00 |
| mt42mhi900 | m | Cabre bus apantallado de 2 fíos, de 0,5 mm² de sección por fío (material) | 3.000 | 0.80 | 2.40 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 3.000 | 0.85 | 2.55 |
| mo003 | h | Oficial 1ª instalador de climatización. (man de obra) | 0.976 | 15.78 | 15.40 |
| mo095 | h | Axudante instalador de climatización. (man de obra) | 0.976 | 14.62 | 14.27 |
| % | % | Costes directos complementarios | 2 % | 909.62 | 18.19 |
|  |  | Custos directos |  |  | 927.81 |
