# Unidade exterior de aire acondicionado

- Propiedade do arquivo: CYPE INGENIEROS, S.A.
- Formato: FIEBDC-3/2002
- Divisa: EUR
- Custos indirectos: 3.00 %
- Gastos xerais: 13.00 %
- Beneficio industrial: 6.00 %
- IVE: 16.00 %

## I Instalacións

### IC Calefacción, climatización y A.Q.S.

#### ICN Unidades autónomas de climatización

**ICN150** Ude Unidade exterior de aire acondicionado, sistema aire-aire multi-split, para gas R-410A, bomba de calor, con tecnoloxía Hyper Inverter, gama doméstica (RAC), alimentación monofásica (230V/50Hz), modelo SCM 40 ZJ "MITSUBISHI HEAVY INDUSTRIES", potencia frigorífica nominal 4 kW, EER = 4,76 (clase A), potencia calorífica nominal 4,5 kW, COP = 5 (clase A).
Subministración e instalación de unidade exterior de aire acondicionado, sistema aire-aire multi-split, para gas R-410A, bomba de calor, con tecnoloxía Hyper Inverter, gama doméstica (RAC), alimentación monofásica (230V/50Hz), modelo SCM 40 ZJ "MITSUBISHI HEAVY INDUSTRIES", potencia frigorífica nominal 4 kW (temperatura de bulbo seco 35°C, temperatura de bulbo húmido 24°C), potencia calorífica nominal 4,5 kW (temperatura de bulbo seco 7°C), EER (calificación enerxética) 4,76 (clase A), COP (coeficiente enerxético) 5 (clase A), con compresor Inverter, de 640x850x290 mm, nivel sonoro 47 dBA e caudal de aire 2400 m³/h, con control de condensación e posibilidade de integración nun sistema domótico KNX/EIB a través dun interface (non incluído neste prezo). Ata elementos antivibratorios e soportes de apoio. Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42mhi150a | Ude | Unidade exterior de aire acondicionado, sistema aire-aire multi-split, para gas R-410A, bomba de calor, con tecnoloxía Hyper Inverter, gama doméstica (RAC), alimentación monofásica (230V/50Hz), modelo SCM 40 ZJ "MITSUBISHI HEAVY INDUSTRIES", potencia frigorífica nominal 4 kW (temperatura de bulbo seco 35°C, temperatura de bulbo húmido 24°C), potencia calorífica nominal 4,5 kW (temperatura de bulbo seco 7°C), EER (calificación enerxética) 4,76 (clase A), COP (coeficiente enerxético) 5 (clase A), con compresor Inverter, de 640x850x290 mm, nivel sonoro 47 dBA e caudal de aire 2400 m³/h, con control de condensación e posibilidade de integración nun sistema domótico KNX/EIB a través dun interface (non incluído neste prezo). (material) | 1.000 | 1105.00 | 1105.00 |
| mo003 | h | Oficial 1ª instalador de climatización. (man de obra) | 0.976 | 15.78 | 15.40 |
| mo095 | h | Axudante instalador de climatización. (man de obra) | 0.976 | 14.62 | 14.27 |
| % | % | Costes directos complementarios | 2 % | 1134.67 | 22.69 |
|  |  | Custos directos |  |  | 1157.36 |
