# Ventilador de teito, de 800 mm de diámetro

- Propiedade do arquivo: CYPE INGENIEROS, S.A.
- Formato: FIEBDC-3/2002
- Divisa: EUR
- Custos indirectos: 3.00 %
- Gastos xerais: 13.00 %
- Beneficio industrial: 6.00 %
- IVE: 16.00 %

## I Instalacións

### IC Calefacción, climatización y A.Q.S.

#### ICR Sistemas de conducción de aire

**ICR013** Ude Ventilador de teito, de 800 mm de diámetro.
Subministración e instalación de ventilador de teito, de 800 mm de diámetro, con tres palas e corpo de metal, acabado lacado en cor branca e motor de tres velocidades para alimentación monofásica a 230 V e 50 Hz de frecuencia, con protección térmica, de 280 r.p.m., potencia absorbida 45 W, caudal máximo 6400 m³/h, nivel de presión sonora 45 dBA. Ata accesorios de fixación e conexión. Totalmente montado, conexionado e probado.
Inclúe: Replanteo. Colocación e fixación do ventilador. Conexionado coa rede eléctrica.
Criterio de medición de proxecto: Número de unidades previstas, segundo documentación gráfica de Proxecto.
Criterio de medición de obra: Medirase o número de unidades realmente executadas segundo especificacións do Proxecto.

| Código | Ud | Descrición | Rendemento | Prezo | Importe |
|---|---|---|---|---|---|
| mt20svs700a | Ude | Ventilador de teito, de 800 mm de diámetro, con tres palas e corpo de metal, acabado lacado en cor branca e motor de tres velocidades para alimentación monofásica a 230 V e 50 Hz de frecuencia, con protección térmica, de 280 r.p.m., potencia absorbida 45 W, caudal máximo 6400 m³/h, nivel de presión sonora 45 dBA, incluso regulador de velocidade. (material) | 1.000 | 29.10 | 29.10 |
| mo009 | h | Oficial 1ª montador. (man de obra) | 0.098 | 15.78 | 1.55 |
| mo075 | h | Axudante montador. (man de obra) | 0.098 | 14.65 | 1.44 |
| % | % | Costes directos complementarios | 2 % | 32.09 | 0.64 |
|  |  | Custos directos |  |  | 32.73 |
