# Extractor para baño formado por ventilador helicoidal extraplano

- Propiedade do arquivo: CYPE INGENIEROS, S.A.
- Formato: FIEBDC-3/2002
- Divisa: EUR
- Custos indirectos: 3.00 %
- Gastos xerais: 13.00 %
- Beneficio industrial: 6.00 %
- IVE: 16.00 %

## I Instalacións

### IC Calefacción, climatización y A.Q.S.

#### ICR Sistemas de conducción de aire

**ICR014** Ude Extractor para baño formado por ventilador helicoidal extraplano.
Subministración e instalación de extractor para cuarto de baño formado por ventilador helicoidal extraplano, velocidade 2350 r.p.m., potencia máxima de 9 W, caudal de descarga libre 80 m³/h, nivel de presión sonora de 33 dBA, de dimensións 121x94x121 mm, diámetro de saída 94 mm, cor branca, motor para alimentación monofásica a 230 V e 50 Hz de frecuencia. Ata accesorios de fixación e conexión. Totalmente montado, conexionado e probado.
Inclúe: Replanteo. Colocación e fixación do ventilador. Conexionado coa rede eléctrica.
Criterio de medición de proxecto: Número de unidades previstas, segundo documentación gráfica de Proxecto.
Criterio de medición de obra: Medirase o número de unidades realmente executadas segundo especificacións do Proxecto.

| Código | Ud | Descrición | Rendemento | Prezo | Importe |
|---|---|---|---|---|---|
| mt42ebs070a | Ude | Ventilador helicoidal extraplano, velocidade 2350 r.p.m., potencia máxima de 9 W, caudal de descarga libre 80 m³/h, nivel de presión sonora de 33 dBA, de dimensións 121x94x121 mm, diámetro de saída 94 mm, cor branca, motor para alimentación monofásica a 230 V e 50 Hz de frecuencia. (material) | 1.000 | 34.80 | 34.80 |
| mo001 | h | Oficial 1ª electricista. (man de obra) | 0.195 | 15.78 | 3.08 |
| mo093 | h | Axudante electricista. (man de obra) | 0.195 | 14.62 | 2.85 |
| % | % | Costes directos complementarios | 2 % | 40.73 | 0.81 |
|  |  | Custos directos |  |  | 41.54 |
