# Condutos de chapa galvanizada de 0,6 mm de espesor e xuntas transversais con vaina deslizante tipo bayoneta

- Propiedade do arquivo: CYPE INGENIEROS, S.A.
- Formato: FIEBDC-3/2002
- Divisa: EUR
- Custos indirectos: 3.00 %
- Gastos xerais: 13.00 %
- Beneficio industrial: 6.00 %
- IVE: 16.00 %

## I Instalacións

### IC Calefacción, climatización y A.Q.S.

#### ICR Sistemas de conducción de aire

**ICR020** m² Condutos de chapa galvanizada de 0,6 mm de espesor e xuntas transversais con vaina deslizante tipo bayoneta.
Subministración e instalación de rede de condutos de distribución de aire para climatización, constituida por condutos de chapa galvanizada de 0,6 mm de espesor e xuntas transversais con vaina deslizante tipo bayoneta. Ata embocaduras, derivacións, accesorios de montaxe, elementos de fixación e pezas especiais. Totalmente montada, conexionada e probada por la empresa instaladora mediante las correspondientes pruebas de servicio (incluidas en este precio).
Inclúe: Replanteo do recorrido dos conductos. Marcado e posterior ancoraxe dos soportes dos conductos. Montaxe e fixación de condutos. Realización de probas de servizo.
Criterio de medición de proxecto: Superficie proxectada, segundo documentación gráfica de Proxecto, calculada como produto do perímetro pola lonxitude do tramo, medida entre os eixos dos elementos ou dos puntos a conectar, sen descontar as pezas especiais.
Criterio de medición de obra: Medirase a superficie realmente executada segundo especificacións do Proxecto.

| Código | Ud | Descrición | Rendemento | Prezo | Importe |
|---|---|---|---|---|---|
| mt42con115a | Ude | Repercusión, por m², de material auxiliar para fijación a la obra de conductos autoportantes para a distribución de aire en ventilación e climatización. (material) | 1.000 | 1.26 | 1.26 |
| mt42con110a | m² | Chapa galvanizada de 0,6 mm de espesor, e xuntas transversais con vaina deslizante tipo bayoneta, para a formación de conductos autoportantes para a distribución de aire en ventilación e climatización. (material) | 1.050 | 8.37 | 8.79 |
| mo011 | h | Oficial 1ª montador de conductos de chapa metálica. (man de obra) | 0.391 | 15.78 | 6.17 |
| mo079 | h | Axudante montador de conductos de chapa metálica. (man de obra) | 0.391 | 14.65 | 5.73 |
| % | % | Costes directos complementarios | 2 % | 21.95 | 0.44 |
|  |  | Custos directos |  |  | 22.39 |
