# Rexilla de impulsión, de aluminio extruido, anodizado cor natural E6-C-0, con lamas horizontais regulables individualmente, de 525x125 mm, montada en parede

- Propiedade do arquivo: CYPE INGENIEROS, S.A.
- Formato: FIEBDC-3/2002
- Divisa: EUR
- Custos indirectos: 3.00 %
- Gastos xerais: 13.00 %
- Beneficio industrial: 6.00 %
- IVE: 16.00 %

## I Instalacións

### IC Calefacción, climatización y A.Q.S.

#### ICR Sistemas de conducción de aire

**ICR030** Ude Rexilla de impulsión, de aluminio extruido, anodizado cor natural E6-C-0, con lamas horizontais regulables individualmente, de 525x125 mm, montada en parede.
Subministración e montaxe de rexilla de impulsión, de aluminio extruido, anodizado cor natural E6-C-0, con lamas horizontais regulables individualmente, de 525x125 mm, con parte posterior de chapa de aceiro pintada en cor negra RAL 9005, formada por lamas verticais regulables individualmente e mecanismo de regulación do caudal con lamas acopladas en oposición, accionables dende a parte frontal, fixación oculta (con marco de montaxe de chapa de aceiro galvanizado), montada en parede. Ata accesorios de montaxe e elementos de fixación. Totalmente montada.
Inclúe: Replanteo. Montaxe e fixación da grella.
Criterio de medición de proxecto: Número de unidades previstas, segundo documentación gráfica de Proxecto.
Criterio de medición de obra: Medirase o número de unidades realmente executadas segundo especificacións do Proxecto.

| Código | Ud | Descrición | Rendemento | Prezo | Importe |
|---|---|---|---|---|---|
| mt42trx010gad | Ude | Rexilla de impulsión, de aluminio extruido, anodizado cor natural E6-C-0, con lamas horizontais regulables individualmente, de 525x125 mm, con parte posterior de chapa de aceiro pintada en cor negra RAL 9005, formada por lamas verticais regulables individualmente e mecanismo de regulación do caudal con lamas acopladas en oposición, accionables dende a parte frontal, fixación oculta (con marco de montaxe de chapa de aceiro galvanizado). (material) | 1.000 | 81.12 | 81.12 |
| mo003 | h | Oficial 1ª instalador de climatización. (man de obra) | 0.211 | 15.78 | 3.33 |
| mo095 | h | Axudante instalador de climatización. (man de obra) | 0.211 | 14.62 | 3.08 |
| % | % | Costes directos complementarios | 2 % | 87.53 | 1.75 |
|  |  | Custos directos |  |  | 89.28 |
