# Grella para fancoil de antepeito, de aluminio extruido, de 345x145 mm, con lamas cada 12,5 mm, con saída de aire perpendicular á rexilla

- Propiedade do arquivo: CYPE INGENIEROS, S.A.
- Formato: FIEBDC-3/2002
- Divisa: EUR
- Custos indirectos: 3.00 %
- Gastos xerais: 13.00 %
- Beneficio industrial: 6.00 %
- IVE: 16.00 %

## I Instalacións

### IC Calefacción, climatización y A.Q.S.

#### ICR Sistemas de conducción de aire

**ICR032** Ude Grella para fancoil de antepeito, de aluminio extruido, de 345x145 mm, con lamas cada 12,5 mm, con saída de aire perpendicular á rexilla.
Subministración e montaxe de grella para antepeito, de aluminio extruido, anodizado cor natural E6-C-0, de 345x145 mm, con lamas horizontais fixas con unha separación de 12,5 mm, saída de aire perpendicular á rexilla. Ata accesorios de montaxe e elementos de fixación. Totalmente montada.
Inclúe: Replanteo. Montaxe e fixación da grella.
Criterio de medición de proxecto: Número de unidades previstas, segundo documentación gráfica de Proxecto.
Criterio de medición de obra: Medirase o número de unidades realmente executadas segundo especificacións do Proxecto.

| Código | Ud | Descrición | Rendemento | Prezo | Importe |
|---|---|---|---|---|---|
| mt42trx055bea | Ude | Grella para antepeito, de aluminio extruido, anodizado cor natural E6-C-0, de 345x145 mm, con lamas horizontais fixas con unha separación de 12,5 mm, saída de aire perpendicular á rexilla. (material) | 1.000 | 34.46 | 34.46 |
| mo003 | h | Oficial 1ª instalador de climatización. (man de obra) | 0.156 | 15.78 | 2.46 |
| mo095 | h | Axudante instalador de climatización. (man de obra) | 0.156 | 14.62 | 2.28 |
| % | % | Costes directos complementarios | 2 % | 39.20 | 0.78 |
|  |  | Custos directos |  |  | 39.98 |
