# Difusor rotacional de deflectores fixos con placa frontal circular, para instalar en alturas de ata 4 m

- Propiedade do arquivo: CYPE INGENIEROS, S.A.
- Formato: FIEBDC-3/2002
- Divisa: EUR
- Custos indirectos: 3.00 %
- Gastos xerais: 13.00 %
- Beneficio industrial: 6.00 %
- IVE: 16.00 %

## I Instalacións

### IC Calefacción, climatización y A.Q.S.

#### ICR Sistemas de conducción de aire

**ICR040** Ude Difusor rotacional de deflectores fixos con placa frontal circular, para instalar en alturas de ata 4 m.
Subministración e montaxe de difusor rotacional de deflectores fixos con placa frontal circular, con plenum de conexión horizontal de chapa de aceiro galvanizado, pintado en cor RAL 9010, para instalar en alturas de ata 4 m. Ata accesorios de montaxe e elementos de fixación. Totalmente montado.
Inclúe: Replanteo. Montaxe del plenum mediante soportes de suspensión. Fijación del difusor al plenum.
Criterio de medición de proxecto: Número de unidades previstas, segundo documentación gráfica de Proxecto.
Criterio de medición de obra: Medirase o número de unidades realmente executadas segundo especificacións do Proxecto.

| Código | Ud | Descrición | Rendemento | Prezo | Importe |
|---|---|---|---|---|---|
| mt42trx280asc | Ude | Difusor rotacional de deflectores fixos con placa frontal circular, con plenum de conexión horizontal de chapa de aceiro galvanizado, pintado en cor RAL 9010. (material) | 1.000 | 223.96 | 223.96 |
| mo003 | h | Oficial 1ª instalador de climatización. (man de obra) | 0.214 | 15.78 | 3.38 |
| mo095 | h | Axudante instalador de climatización. (man de obra) | 0.214 | 14.62 | 3.13 |
| % | % | Costes directos complementarios | 2 % | 230.47 | 4.61 |
|  |  | Custos directos |  |  | 235.08 |
