# Rexilla de aluminio extruido, anodizado cor natural E6-C-0, de 225x125 mm, con lamas horizontais fixas en forma de V, montada en porta

- Propiedade do arquivo: CYPE INGENIEROS, S.A.
- Formato: FIEBDC-3/2002
- Divisa: EUR
- Custos indirectos: 3.00 %
- Gastos xerais: 13.00 %
- Beneficio industrial: 6.00 %
- IVE: 16.00 %

## I Instalacións

### IC Calefacción, climatización y A.Q.S.

#### ICR Sistemas de conducción de aire

**ICR052** Ude Rexilla de aluminio extruido, anodizado cor natural E6-C-0, de 225x125 mm, con lamas horizontais fixas en forma de V, montada en porta.
Subministración e montaxe de rexilla de aluminio extruido, anodizado cor natural E6-C-0, de 225x125 mm, con lamas horizontais fixas en forma de V, con suxección mediante parafusos vistos, montada xn porta. Ata accesorios de montaje e elementos de fixación. Totalmente montada.
Inclúe: Replanteo. Montaxe e fixación da grella na porta.
Criterio de medición de proxecto: Número de unidades previstas, segundo documentación gráfica de Proxecto.
Criterio de medición de obra: Medirase o número de unidades realmente executadas segundo especificacións do Proxecto.

| Código | Ud | Descrición | Rendemento | Prezo | Importe |
|---|---|---|---|---|---|
| mt42trx045aaaa | Ude | Rexilla de aluminio extruido, anodizado cor natural E6-C-0, de 225x125 mm, con lamas horizontais fixas en forma de V, con suxección mediante parafusos vistos. (material) | 1.000 | 26.11 | 26.11 |
| mo003 | h | Oficial 1ª instalador de climatización. (man de obra) | 0.135 | 15.78 | 2.13 |
| mo095 | h | Axudante instalador de climatización. (man de obra) | 0.135 | 14.62 | 1.97 |
| % | % | Costes directos complementarios | 2 % | 30.21 | 0.60 |
|  |  | Custos directos |  |  | 30.81 |
