# Boca de ventilación en execución redonda axeitada para extracción, de 100 mm de diámetro, con regulación del aire mediante el giro del disco central

- Propiedade do arquivo: CYPE INGENIEROS, S.A.
- Formato: FIEBDC-3/2002
- Divisa: EUR
- Custos indirectos: 3.00 %
- Gastos xerais: 13.00 %
- Beneficio industrial: 6.00 %
- IVE: 16.00 %

## I Instalacións

### IC Calefacción, climatización y A.Q.S.

#### ICR Sistemas de conducción de aire

**ICR060** Ude Boca de ventilación en execución redonda axeitada para extracción, de 100 mm de diámetro, con regulación del aire mediante el giro del disco central.
Subministración e montaxe de boca de ventilación en execución redonda axeitada para extracción, de 100 mm de diámetro, con regulación del aire mediante el giro del disco central, formada por anel exterior con xunta perimetral, parte frontal de chapa de aceiro pintada con po electrostático, eixo central roscado, tuerca de aceiro galvanizado, marco de montaxe de chapa galvanizada. Ata accesorios de montaxe e elementos de fixación. Totalmente montada.
Inclúe: Replanteo. Colocación do marco de montaxe. Fixación no marco de montaxe.
Criterio de medición de proxecto: Número de unidades previstas, segundo documentación gráfica de Proxecto.
Criterio de medición de obra: Medirase o número de unidades realmente executadas segundo especificacións do Proxecto.

| Código | Ud | Descrición | Rendemento | Prezo | Importe |
|---|---|---|---|---|---|
| mt42trx350a | Ude | Boca de ventilación en execución redonda axeitada para extracción, de 100 mm de diámetro, con regulación del aire mediante el giro del disco central, formada por anel exterior con xunta perimetral, parte frontal de chapa de aceiro pintada con po electrostático, eixo central roscado, tuerca de aceiro galvanizado, marco de montaxe de chapa galvanizada. (material) | 1.000 | 32.76 | 32.76 |
| mo003 | h | Oficial 1ª instalador de climatización. (man de obra) | 0.146 | 15.78 | 2.30 |
| mo095 | h | Axudante instalador de climatización. (man de obra) | 0.146 | 14.62 | 2.13 |
| % | % | Costes directos complementarios | 2 % | 37.19 | 0.74 |
|  |  | Custos directos |  |  | 37.93 |
