# Comporta rectangular para a regulación do caudal de aire con lamas acopladas no mesmo sentido, de 200x180 mm, de chapa de aceiro galvanizado

- Propiedade do arquivo: CYPE INGENIEROS, S.A.
- Formato: FIEBDC-3/2002
- Divisa: EUR
- Custos indirectos: 3.00 %
- Gastos xerais: 13.00 %
- Beneficio industrial: 6.00 %
- IVE: 16.00 %

## I Instalacións

### IC Calefacción, climatización y A.Q.S.

#### ICR Sistemas de conducción de aire

**ICR065** Ude Comporta rectangular para a regulación do caudal de aire con lamas acopladas no mesmo sentido, de 200x180 mm, de chapa de aceiro galvanizado.
Subministración e montaxe de comporta rectangular para la regulación del caudal de aire y la presión o para el cierre de condutos en instalacións de ventilación con lamas acopladas no mesmo sentido, de 200x180 mm, lamas perfiladas de chapa de aceiro galvanizado, eixos e palancas exteriores de aceiro cincado, casquillos de plástico especial, accionamiento situado no lado dereito da comporta. Ata accesorios de montaxe e elementos de fixación. Totalmente montada, conexionada e probada.
Inclúe: Replanteo. Fixación da comporta. Conexión ó conduto.
Criterio de medición de proxecto: Número de unidades previstas, segundo documentación gráfica de Proxecto.
Criterio de medición de obra: Medirase o número de unidades realmente executadas segundo especificacións do Proxecto.

| Código | Ud | Descrición | Rendemento | Prezo | Importe |
|---|---|---|---|---|---|
| mt42trx360ia1a | Ude | Comporta rectangular para la regulación del caudal de aire y la presión o para el cierre de condutos en instalacións de ventilación con lamas acopladas no mesmo sentido, de 200x180 mm, lamas perfiladas de chapa de aceiro galvanizado, eixos e palancas exteriores de aceiro cincado, casquillos de plástico especial, accionamiento situado no lado dereito da comporta. (material) | 1.000 | 106.47 | 106.47 |
| mo003 | h | Oficial 1ª instalador de climatización. (man de obra) | 0.150 | 15.78 | 2.37 |
| mo095 | h | Axudante instalador de climatización. (man de obra) | 0.150 | 14.62 | 2.19 |
| % | % | Costes directos complementarios | 2 % | 111.03 | 2.22 |
|  |  | Custos directos |  |  | 113.25 |
