# Comporta de sobrepresión para extracción de aire en instalacións de ventilación, de 300x215 mm

- Propiedade do arquivo: CYPE INGENIEROS, S.A.
- Formato: FIEBDC-3/2002
- Divisa: EUR
- Custos indirectos: 3.00 %
- Gastos xerais: 13.00 %
- Beneficio industrial: 6.00 %
- IVE: 16.00 %

## I Instalacións

### IC Calefacción, climatización y A.Q.S.

#### ICR Sistemas de conducción de aire

**ICR075** Ude Comporta de sobrepresión para extracción de aire en instalacións de ventilación, de 300x215 mm.
Subministración e montaxe de comporta de sobrepresión para extracción de aire e protección contra a choiva e a entrada de follas e paxaros nas instalacións de ventilación, de 300x215 mm, marco de chapa perfilada de aceiro galvanizado, lamas de chapa perfilada de aluminio, eixos das lamas de latón, articulacións de PVC, xuntas das lamas de espuma de poliéster. Ata accesorios de montaxe e elementos de fixación. Totalmente montada.
Inclúe: Replanteo. Fixación da comporta. Conexión ó conduto.
Criterio de medición de proxecto: Número de unidades previstas, segundo documentación gráfica de Proxecto.
Criterio de medición de obra: Medirase o número de unidades realmente executadas segundo especificacións do Proxecto.

| Código | Ud | Descrición | Rendemento | Prezo | Importe |
|---|---|---|---|---|---|
| mt42trx380aa1a | Ude | Comporta de sobrepresión para extracción de aire e protección contra a choiva e a entrada de follas e paxaros nas instalacións de ventilación, de 300x215 mm, marco de chapa perfilada de aceiro galvanizado, lamas de chapa perfilada de aluminio, eixos das lamas de latón, articulacións de PVC, xuntas das lamas de espuma de poliéster. (material) | 1.000 | 107.35 | 107.35 |
| mo003 | h | Oficial 1ª instalador de climatización. (man de obra) | 0.153 | 15.78 | 2.41 |
| mo095 | h | Axudante instalador de climatización. (man de obra) | 0.153 | 14.62 | 2.24 |
| % | % | Costes directos complementarios | 2 % | 112.00 | 2.24 |
|  |  | Custos directos |  |  | 114.24 |
