# Punto de enchido formado por 2 m de tubo de aceiro negro

- Propiedade do arquivo: CYPE INGENIEROS, S.A.
- Formato: FIEBDC-3/2002
- Divisa: EUR
- Custos indirectos: 3.00 %
- Gastos xerais: 13.00 %
- Beneficio industrial: 6.00 %
- IVE: 16.00 %

## I Instalacións

### IC Calefacción, climatización y A.Q.S.

#### ICS Sistemas de conducción de auga

**ICS005** Ude Punto de enchido formado por 2 m de tubo de aceiro negro, con soldadura lonxitudinal por resistencia eléctrica, de 1/2" DN 15 mm de diámetro, para calefacción, unha man de imprimación antioxidante, colocado superficialmente, con illamento mediante coquilla flexible de espuma elastomérica.
Subministración e instalación de punto de enchido de rede de distribución de auga, para sistema de calefacción, formado por 2 m de tubo de aceiro negro, con soldadura lonxitudinal por resistencia eléctrica, de 1/2" DN 15 mm de diámetro, unha man de imprimación antioxidante, colocado superficialmente, con illamento mediante coquilla flexible de espuma elastomérica, válvulas de corte, filtro retedor de residuos, contador de auga e válvula de retención. Ata p/p de material auxiliar para montaxe e suxeción á obra, accesorios e pezas especiais. Totalmente montado, conexionado e probado pola empresa instaladora mediante as correspondentes probas de servizo (incluídas neste prezo).
Inclúe: Replanteo do recorrido das tuberías, accesorios e pezas especiais. Colocación e fixación de tubaxes, accesorios e pezas especiais. Colocación do illamento. Realización de probas de servizo.
Criterio de medición de proxecto: Número de unidades previstas, segundo documentación gráfica de Proxecto.
Criterio de medición de obra: Medirase o número de unidades realmente executadas segundo especificacións do Proxecto.

| Código | Ud | Descrición | Rendemento | Prezo | Importe |
|---|---|---|---|---|---|
| mt08tan330b | Ude | Material auxiliar para montaxe e suxección á obra de as tuberías de aceiro, de 1/2" DN 15 mm. (material) | 2.000 | 0.33 | 0.66 |
| mt08tan010be | m | Tubo de aceiro negro, con soldadura lonxitudinal por resistencia eléctrica, de 1/2" DN 15 mm de diámetro, segundo UNE-EN 10255, co prezo incrementado o 20% en concepto de accesorios e pezas especiais. (material) | 2.000 | 4.73 | 9.46 |
| mt37sve010b | Ude | Válvula de esfera de latón niquelado para roscar de 1/2". (material) | 2.000 | 4.13 | 8.26 |
| mt37www060b | Ude | Filtro retedor de residuos de latón, con tamiz de aceiro inoxidable con perforacións de 0,4 mm de diámetro, con rosca de 1/2", para unha presión máxima de traballo de 16 bar e unha temperatura máxima de 110°C. (material) | 1.000 | 4.98 | 4.98 |
| mt37cic020a | Ude | Contador de auga fría, para roscar, de 1/2" de diámetro. (material) | 1.000 | 44.31 | 44.31 |
| mt37svr010a | Ude | Válvula de retención de latón para roscar de 1/2". (material) | 1.000 | 2.86 | 2.86 |
| mt27pfi030 | kg | Imprimación antioxidante con poliuretano. (material) | 0.020 | 9.35 | 0.19 |
| mt17coe050dc | m | Coquilla de espuma elastomérica, de 23,0 mm de diámetro interior e 22,0 mm de espesor (equivalente a 25,0 mm de RITE IT 1.2.4.2) mm de espesor, a base de caucho sintético flexible, de estrutura celular pechada. (material) | 2.000 | 6.01 | 12.02 |
| mt17coe110 | l | Adhesivo para coquilla elastomérica. (material) | 0.050 | 11.68 | 0.58 |
| mo002 | h | Oficial 1ª calefactor. (man de obra) | 0.978 | 15.78 | 15.43 |
| mo094 | h | Axudante calefactor. (man de obra) | 1.065 | 14.62 | 15.57 |
| % | % | Costes directos complementarios | 2 % | 114.32 | 2.29 |
|  |  | Custos directos |  |  | 116.61 |
