# Tubería de distribución de auga fría e quente de climatización formada por tubo de aceiro negro

- Propiedade do arquivo: CYPE INGENIEROS, S.A.
- Formato: FIEBDC-3/2002
- Divisa: EUR
- Custos indirectos: 3.00 %
- Gastos xerais: 13.00 %
- Beneficio industrial: 6.00 %
- IVE: 16.00 %

## I Instalacións

### IC Calefacción, climatización y A.Q.S.

#### ICS Sistemas de conducción de auga

**ICS010** m Tubería de distribución de auga fría e quente de climatización formada por tubo de aceiro negro, con soldadura lonxitudinal por resistencia eléctrica, de 3/8" DN 10 mm de diámetro, unha man de imprimación antioxidante, colocado superficialmente no interior do edificio, con illamento mediante coquilla flexible de espuma elastomérica.
Subministración e instalación de tubería de distribución de auga fría e quente de climatización formada por tubo de aceiro negro, con soldadura lonxitudinal por resistencia eléctrica, de 3/8" DN 10 mm de diámetro, unha man de imprimación antioxidante, colocado superficialmente no interior do edificio, con illamento mediante coquilla flexible de espuma elastomérica. Ata p/p de material auxiliar para montaxe e suxeción á obra, accesorios e pezas especiais. Totalmente montada, conexionada e probada pola empresa instaladora mediante as correspondentes probas de servizo (incluídas neste prezo).
Inclúe: Replanteo do recorrido das tuberías, accesorios e pezas especiais. Colocación e fixación de tubaxes, accesorios e pezas especiais. Colocación do illamento. Realización de probas de servizo.
Criterio de medición de proxecto: Lonxitude medida segundo documentación gráfica de Proxecto.
Criterio de medición de obra: Medirase a lonxitude realmente executada segundo especificacións do Proxecto.

| Código | Ud | Descrición | Rendemento | Prezo | Importe |
|---|---|---|---|---|---|
| mt08tan330a | Ude | Material auxiliar para montaxe e suxección á obra de as tuberías de aceiro, de 3/8" DN 10 mm. (material) | 1.000 | 0.39 | 0.39 |
| mt08tan010ae | m | Tubo de aceiro negro, con soldadura lonxitudinal por resistencia eléctrica, de 3/8" DN 10 mm de diámetro, segundo UNE-EN 10255, co prezo incrementado o 20% en concepto de accesorios e pezas especiais. (material) | 1.000 | 3.60 | 3.60 |
| mt27pfi030 | kg | Imprimación antioxidante con poliuretano. (material) | 0.008 | 9.35 | 0.07 |
| mt17coe055ci | m | Coquilla de espuma elastomérica, cun elevado factor de resistencia á difusión do vapor de auga, de 19,0 mm de diámetro interior e 25,0 mm de espesor, a base de caucho sintético flexible, de estrutura celular pechada. (material) | 1.000 | 5.72 | 5.72 |
| mt17coe110 | l | Adhesivo para coquilla elastomérica. (material) | 0.020 | 11.68 | 0.23 |
| op00ato010 |  | Atornillador. | 1.000 | 0.00 | 0.00 |
| op00mar010 |  | Martillo. | 1.000 | 0.00 | 0.00 |
| op00tal010 |  | Taladro. | 1.000 | 0.00 | 0.00 |
| mo002 | h | Oficial 1ª calefactor. (man de obra) | 0.244 | 15.78 | 3.85 |
| mo094 | h | Axudante calefactor. (man de obra) | 0.332 | 14.62 | 4.85 |
| % | % | Costes directos complementarios | 2 % | 18.71 | 0.37 |
|  |  | Custos directos |  |  | 19.08 |
