# Punto de baleirado formado por 2 m de tubo de aceiro negro

- Propiedade do arquivo: CYPE INGENIEROS, S.A.
- Formato: FIEBDC-3/2002
- Divisa: EUR
- Custos indirectos: 3.00 %
- Gastos xerais: 13.00 %
- Beneficio industrial: 6.00 %
- IVE: 16.00 %

## I Instalacións

### IC Calefacción, climatización y A.Q.S.

#### ICS Sistemas de conducción de auga

**ICS015** Ude Punto de baleirado formado por 2 m de tubo de aceiro negro, con soldadura lonxitudinal por resistencia eléctrica, de 3/4" DN 20 mm de diámetro, para calefacción, unha man de imprimación antioxidante, colocado superficialmente.
Subministración e instalación de punto de baleirado de rede de distribución de auga, para sistema de calefacción, formado por 2 m de tubo de aceiro negro, con soldadura lonxitudinal por resistencia eléctrica, de 3/4" DN 20 mm de diámetro, unha man de imprimación antioxidante, colocado superficialmente e válvula de corte. Ata p/p de material auxiliar para montaxe e suxeción á obra, accesorios e pezas especiais. Totalmente montado, conexionado e probado pola empresa instaladora mediante as correspondentes probas de servizo (incluídas neste prezo).
Inclúe: Replanteo do recorrido das tuberías, accesorios e pezas especiais. Colocación e fixación de tubaxes, accesorios e pezas especiais. Realización de probas de servizo.
Criterio de medición de proxecto: Número de unidades previstas, segundo documentación gráfica de Proxecto.
Criterio de medición de obra: Medirase o número de unidades realmente executadas segundo especificacións do Proxecto.

| Código | Ud | Descrición | Rendemento | Prezo | Importe |
|---|---|---|---|---|---|
| mt08tan330c | Ude | Material auxiliar para montaxe e suxección á obra de as tuberías de aceiro, de 3/4" DN 20 mm. (material) | 2.000 | 0.33 | 0.66 |
| mt08tan010ce | m | Tubo de aceiro negro, con soldadura lonxitudinal por resistencia eléctrica, de 3/4" DN 20 mm de diámetro, segundo UNE-EN 10255, co prezo incrementado o 20% en concepto de accesorios e pezas especiais. (material) | 2.000 | 5.27 | 10.54 |
| mt37sve010c | Ude | Válvula de esfera de latón niquelado para roscar de 3/4". (material) | 1.000 | 5.95 | 5.95 |
| mt27pfi030 | kg | Imprimación antioxidante con poliuretano. (material) | 0.024 | 9.35 | 0.22 |
| op00ato010 |  | Atornillador. | 1.000 | 0.00 | 0.00 |
| op00mar010 |  | Martillo. | 1.000 | 0.00 | 0.00 |
| op00tal010 |  | Taladro. | 1.000 | 0.00 | 0.00 |
| mo002 | h | Oficial 1ª calefactor. (man de obra) | 0.890 | 15.78 | 14.04 |
| mo094 | h | Axudante calefactor. (man de obra) | 0.978 | 14.62 | 14.30 |
| % | % | Costes directos complementarios | 2 % | 45.71 | 0.91 |
|  |  | Custos directos |  |  | 46.62 |
