# Electrobomba centrífuga de tres velocidades, cunha potencia de 0,11 kW

- Propiedade do arquivo: CYPE INGENIEROS, S.A.
- Formato: FIEBDC-3/2002
- Divisa: EUR
- Custos indirectos: 3.00 %
- Gastos xerais: 13.00 %
- Beneficio industrial: 6.00 %
- IVE: 16.00 %

## I Instalacións

### IC Calefacción, climatización y A.Q.S.

#### ICS Sistemas de conducción de auga

**ICS020** Ude Electrobomba centrífuga de tres velocidades, cunha potencia de 0,11 kW.
Subministración e instalación de electrobomba centrífuga de tres velocidades, cunha potencia de 0,11 kW, bocas roscadas macho de 1", altura da bomba 130 mm, con corpo de impulsión de ferro fundido, impulsor de tecnopolímero, eixo motor de aceiro cromado, illamento clase H, para alimentación monofásica a 230 V e 50 Hz de frecuencia. Ata ponte de manómetros formado por manómetro, válvulas de esfera e tubaxe de cobre; p/p de elementos de montaxe; caixa de conexións eléctricas con condensador e demais accesorios necesarios para o seu correcto funcionamento. Totalmente montada, conexionada e probada.
Inclúe: Replanteo. Colocación da bomba de circulación. Conexión á rede de distribución.
Criterio de medición de proxecto: Número de unidades previstas, segundo documentación gráfica de Proxecto.
Criterio de medición de obra: Medirase o número de unidades realmente executadas segundo especificacións do Proxecto.

| Código | Ud | Descrición | Rendemento | Prezo | Importe |
|---|---|---|---|---|---|
| mt37bce005m | Ude | Electrobomba centrífuga de tres velocidades, cunha potencia de 0,11 kW, bocas roscadas macho de 1", altura da bomba 130 mm, con corpo de impulsión de ferro fundido, impulsor de tecnopolímero, eixo motor de aceiro cromado, illamento clase H, para alimentación monofásica a 230 V e 50 Hz de frecuencia. (material) | 1.000 | 159.08 | 159.08 |
| mt37sve010d | Ude | Válvula de esfera de latón niquelado para roscar de 1". (material) | 2.000 | 9.81 | 19.62 |
| mt37www060d | Ude | Filtro retedor de residuos de latón, con tamiz de aceiro inoxidable con perforacións de 0,4 mm de diámetro, con rosca de 1", para unha presión máxima de traballo de 16 bar e unha temperatura máxima de 110°C. (material) | 1.000 | 12.88 | 12.88 |
| mt37svr010c | Ude | Válvula de retención de latón para roscar de 1". (material) | 1.000 | 5.18 | 5.18 |
| mt37www050c | Ude | Manguito antivibración, de goma, con rosca de 1", para unha presión máxima de traballo de 10 bar. (material) | 2.000 | 16.60 | 33.20 |
| mt42www040 | Ude | Manómetro con baño de glicerina e diámetro de esfera de 100 mm, con toma vertical, para montaxe roscado de 1/2", escala de presión de 0 a 5 bar. (material) | 1.000 | 11.00 | 11.00 |
| mt37sve010b | Ude | Válvula de esfera de latón niquelado para roscar de 1/2". (material) | 2.000 | 4.13 | 8.26 |
| mt37tca010ba | m | Tubo de cobre ríxido con parede de 1 mm de espesor e 13/15 mm de diámetro, segundo UNE-EN 1057. (material) | 0.350 | 4.82 | 1.69 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 3.000 | 0.85 | 2.55 |
| mt35cun040ab | m | Cable unipolar H07V-K con conductor multifilar de cobre clase 5 (-K) de 2,5 mm² de sección, con illamento de PVC (V), sendo a súa tensión asignada de 450/750 V. Segundo UNE 21031-3. (material) | 9.000 | 0.46 | 4.14 |
| mo003 | h | Oficial 1ª instalador de climatización. (man de obra) | 2.933 | 15.78 | 46.28 |
| mo095 | h | Axudante instalador de climatización. (man de obra) | 2.933 | 14.62 | 42.88 |
| % | % | Costes directos complementarios | 2 % | 346.76 | 6.94 |
|  |  | Custos directos |  |  | 353.70 |
