# Colector modular metálico, de 1" de diámetro, con tres derivacións de 1/2" de diámetro, aloxado en caixa de rexistro de plástico

- Propiedade do arquivo: CYPE INGENIEROS, S.A.
- Formato: FIEBDC-3/2002
- Divisa: EUR
- Custos indirectos: 3.00 %
- Gastos xerais: 13.00 %
- Beneficio industrial: 6.00 %
- IVE: 16.00 %

## I Instalacións

### IC Calefacción, climatización y A.Q.S.

#### ICS Sistemas de conducción de auga

**ICS025** Ude Colector modular metálico, de 1" de diámetro, con tres derivacións de 1/2" de diámetro, aloxado en caixa de rexistro de plástico.
Subministración e instalación de colector modular metálico, de 1" de diámetro, con tres derivacións de 1/2" de diámetro, para unión roscada, aloxado en caixa de rexistro de plástico, ata válvulas de corte, elementos de montaxe e demais accesorios necesarios para o seu correcto funcionamento. Totalmente montado, conexionado e probado.
Inclúe: Replanteo. Colocación e fixación da caixa de rexistro. Montaxe das válvulas de corte. Colocación e fixación do colector. Conexión á rede de distribución.
Criterio de medición de proxecto: Número de unidades previstas, segundo documentación gráfica de Proxecto.
Criterio de medición de obra: Medirase o número de unidades realmente executadas segundo especificacións do Proxecto.

| Código | Ud | Descrición | Rendemento | Prezo | Importe |
|---|---|---|---|---|---|
| mt38acu150a | Ude | Caixa de rexistro de plástico, con abrazadeiras de 1" e porta, para empotrar. (material) | 1.000 | 17.02 | 17.02 |
| mt38acu100c | Ude | Colector modular metálico, de 1" de diámetro, con tres derivacións de 1/2" de diámetro, para unión roscada. (material) | 2.000 | 21.25 | 42.50 |
| mt38acu101a | Ude | Tapón roscado femia para colector de 1" de diámetro. (material) | 2.000 | 2.81 | 5.62 |
| mt37sve010d | Ude | Válvula de esfera de latón niquelado para roscar de 1". (material) | 2.000 | 9.81 | 19.62 |
| mt38www012 | Ude | Material auxiliar para instalacions de calefacción e A.C.S. (material) | 1.000 | 2.10 | 2.10 |
| mo002 | h | Oficial 1ª calefactor. (man de obra) | 0.254 | 15.78 | 4.01 |
| mo094 | h | Axudante calefactor. (man de obra) | 0.254 | 14.62 | 3.71 |
| % | % | Costes directos complementarios | 2 % | 94.58 | 1.89 |
|  |  | Custos directos |  |  | 96.47 |
