# Colector formado por tubo de aceiro negro estirado sen soldadura

- Propiedade do arquivo: CYPE INGENIEROS, S.A.
- Formato: FIEBDC-3/2002
- Divisa: EUR
- Custos indirectos: 3.00 %
- Gastos xerais: 13.00 %
- Beneficio industrial: 6.00 %
- IVE: 16.00 %

## I Instalacións

### IC Calefacción, climatización y A.Q.S.

#### ICS Sistemas de conducción de auga

**ICS030** Ude Colector formado por tubo de aceiro negro estirado sen soldadura, de 3" DN 80 mm de diámetro, de 2 m, con 1 conexión de entrada e 4 conexións de saída, con plancha flexible de espuma elastomérica, de 50 mm de espesor.
Subministración e instalación de colector de distribución de auga, con tubo de aceiro negro estirado sen soldadura, de 3" DN 80 mm de diámetro, de 2 m de lonxitude, con 1 conexión de entrada e 4 conexións de saída, con plancha flexible de espuma elastomérica, a base de caucho sintético flexible, de estrutura celular pechada, cun elevado factor de resistencia á difusión do vapor de auga, de 50 mm de espesor, completo, ata manómetro, termómetros, mermas, anclaxes, soportes de tubaxe illados, accesorios e pezas especiais para conexións. Totalmente montado, conexionado e probado pola empresa instaladora mediante as correspondentes probas de servizo (incluídas neste prezo).
Inclúe: Replanteo do recorrido das tuberías, accesorios e pezas especiais. Colocación e fixación de tubaxes, accesorios e pezas especiais. Conexionado de bocas. Colocación do illamento. Realización de probas de servizo.
Criterio de medición de proxecto: Número de unidades previstas, segundo documentación gráfica de Proxecto.
Criterio de medición de obra: Medirase o número de unidades realmente executadas segundo especificacións do Proxecto.

| Código | Ud | Descrición | Rendemento | Prezo | Importe |
|---|---|---|---|---|---|
| mt08tan330j | Ude | Material auxiliar para montaxe e suxección á obra de as tuberías de aceiro, de 3" DN 80 mm. (material) | 2.000 | 1.37 | 2.74 |
| mt08tan020ik | m | Tubo de aceiro negro estirado sen soldadura, de 3" DN 80 mm de diámetro, segundo UNE 19052, co prezo incrementado o 50% en concepto de accesorios e pezas especiais. (material) | 2.000 | 20.24 | 40.48 |
| mt17coe010j | m² | Plancha flexible de espuma elastomérica, a base de caucho sintético flexible, de estrutura celular pechada, cun elevado factor de resistencia á difusión do vapor de auga, de 50 mm de espesor. (material) | 0.664 | 99.30 | 65.94 |
| mt17coe110 | l | Adhesivo para coquilla elastomérica. (material) | 3.000 | 11.68 | 35.04 |
| mt42www040 | Ude | Manómetro con baño de glicerina e diámetro de esfera de 100 mm, con toma vertical, para montaxe roscado de 1/2", escala de presión de 0 a 5 bar. (material) | 1.000 | 11.00 | 11.00 |
| mt42www050 | Ude | Termómetro bimetálico, diámetro de esfera de 100 mm, con toma vertical, con vaina de 1/2", escala de temperatura de 0 a 120°C. (material) | 5.000 | 21.00 | 105.00 |
| mo002 | h | Oficial 1ª calefactor. (man de obra) | 0.283 | 15.78 | 4.47 |
| mo094 | h | Axudante calefactor. (man de obra) | 0.283 | 14.62 | 4.14 |
| % | % | Costes directos complementarios | 2 % | 268.81 | 5.38 |
|  |  | Custos directos |  |  | 274.19 |
