# Vaso de expansión cerrado con unha capacidade de 25 l

- Propiedade do arquivo: CYPE INGENIEROS, S.A.
- Formato: FIEBDC-3/2002
- Divisa: EUR
- Custos indirectos: 3.00 %
- Gastos xerais: 13.00 %
- Beneficio industrial: 6.00 %
- IVE: 16.00 %

## I Instalacións

### IC Calefacción, climatización y A.Q.S.

#### ICS Sistemas de conducción de auga

**ICS040** Ude Vaso de expansión cerrado con unha capacidade de 25 l.
Subministración e instalación de vaso de expansión cerrado con unha capacidade de 25 l, 425 mm de altura, 320 mm de diámetro, con rosca de 3/4" de diámetro e 10 bar de presión, ata manómetro e elementos de montaxe e conexión necesarios para o seu correcto funcionamento. Totalmente montado, conexionado e probado.
Inclúe: Replanteo. Colocación do vaso. Conexión á rede de distribución.
Criterio de medición de proxecto: Número de unidades previstas, segundo documentación gráfica de Proxecto.
Criterio de medición de obra: Medirase o número de unidades realmente executadas segundo especificacións do Proxecto.

| Código | Ud | Descrición | Rendemento | Prezo | Importe |
|---|---|---|---|---|---|
| mt38vex010g | Ude | Vaso de expansión cerrado con unha capacidade de 25 l, 425 mm de altura, 320 mm de diámetro, con rosca de 3/4" de diámetro e 10 bar de presión. (material) | 1.000 | 30.07 | 30.07 |
| mt38vex015 | Ude | Conexión para vasos de expansión, formada por soportes e latiguillos de conexión. (material) | 1.000 | 61.75 | 61.75 |
| mt42www040 | Ude | Manómetro con baño de glicerina e diámetro de esfera de 100 mm, con toma vertical, para montaxe roscado de 1/2", escala de presión de 0 a 5 bar. (material) | 1.000 | 11.00 | 11.00 |
| mo002 | h | Oficial 1ª calefactor. (man de obra) | 0.782 | 15.78 | 12.34 |
| mo094 | h | Axudante calefactor. (man de obra) | 0.782 | 14.62 | 11.43 |
| % | % | Costes directos complementarios | 2 % | 126.59 | 2.53 |
|  |  | Custos directos |  |  | 129.12 |
