# Interacumulador de aceiro vitrificado, con intercambiador de un serpentín, de solo, 300 l, altura 1640 mm, diámetro 680 mm

- Propiedade do arquivo: CYPE INGENIEROS, S.A.
- Formato: FIEBDC-3/2002
- Divisa: EUR
- Custos indirectos: 3.00 %
- Gastos xerais: 13.00 %
- Beneficio industrial: 6.00 %
- IVE: 16.00 %

## I Instalacións

### IC Calefacción, climatización y A.Q.S.

#### ICS Sistemas de conducción de auga

**ICS050** Ude Interacumulador de aceiro vitrificado, con intercambiador de un serpentín, de solo, 300 l, altura 1640 mm, diámetro 680 mm.
Subministración e instalación de interacumulador de aceiro vitrificado, con intercambiador de un serpentín, de solo, 300 l, altura 1640 mm, diámetro 680 mm, illamento de 50 mm de espesor con poliuretano de alta densidade, libre de CFC, protección contra corrosión mediante ánodo de magnesio. Ata válvulas de corte, elementos de montaxe e deais accesorios necesarios para o seu correcto funcionamiento. Totalmente montado, conexionado e probado.
Inclúe: Replanteo. Colocación do interacumulador. Conexionado.
Criterio de medición de proxecto: Número de unidades previstas, segundo documentación gráfica de Proxecto.
Criterio de medición de obra: Medirase o número de unidades realmente executadas segundo especificacións do Proxecto.

| Código | Ud | Descrición | Rendemento | Prezo | Importe |
|---|---|---|---|---|---|
| mt38csg050D1 | Ude | Interacumulador de aceiro vitrificado, con intercambiador de un serpentín, de solo, 300 l, altura 1640 mm, diámetro 680 mm, illamento de 50 mm de espesor con poliuretano de alta densidade, libre de CFC, protección contra corrosión mediante ánodo de magnesio. (material) | 1.000 | 1500.00 | 1500.00 |
| mt37svs010c | Ude | Válvula de seguridade, de latón, con rosca de 1/2" de diámetro, tarada a 6 bar de presión. (material) | 1.000 | 4.42 | 4.42 |
| mt37sve010c | Ude | Válvula de esfera de latón niquelado para roscar de 3/4". (material) | 2.000 | 5.95 | 11.90 |
| mt37sve010d | Ude | Válvula de esfera de latón niquelado para roscar de 1". (material) | 2.000 | 9.81 | 19.62 |
| mt38www011 | Ude | Material auxiliar para instalacions de A.C.S. (material) | 1.000 | 1.45 | 1.45 |
| mo002 | h | Oficial 1ª calefactor. (man de obra) | 0.733 | 15.78 | 11.57 |
| mo094 | h | Axudante calefactor. (man de obra) | 0.733 | 14.62 | 10.72 |
| % | % | Costes directos complementarios | 2 % | 1559.68 | 31.19 |
|  |  | Custos directos |  |  | 1590.87 |
