# Interacumulador de combinación de 600 l, formado por depósito de inercia cun serpentín e depósito de A.Q.S. de aceiro vitrificado

- Propiedade do arquivo: CYPE INGENIEROS, S.A.
- Formato: FIEBDC-3/2002
- Divisa: EUR
- Custos indirectos: 3.00 %
- Gastos xerais: 13.00 %
- Beneficio industrial: 6.00 %
- IVE: 16.00 %

## I Instalacións

### IC Calefacción, climatización y A.Q.S.

#### ICS Sistemas de conducción de auga

**ICS052** Ude Interacumulador de combinación de 600 l, formado por depósito de inercia cun serpentín e depósito de A.Q.S. de aceiro vitrificado.
Subministración e instalación de interacumulador de combinación de 600 l, formado por depósito de inercia cun serpentín e depósito de A.Q.S. de aceiro vitrificado, forro acolchado con cuberta posterior, illamento de poliuretano inxectado libre de CFC e protección contra corrosión mediante ánodo de magnesio. Ata válvulas de corte, elementos de montaxe e deais accesorios necesarios para o seu correcto funcionamiento. Totalmente montado, conexionado e probado.
Inclúe: Replanteo. Colocación do interacumulador. Conexionado.
Criterio de medición de proxecto: Número de unidades previstas, segundo documentación gráfica de Proxecto.
Criterio de medición de obra: Medirase o número de unidades realmente executadas segundo especificacións do Proxecto.

| Código | Ud | Descrición | Rendemento | Prezo | Importe |
|---|---|---|---|---|---|
| mt38ter080a | Ude | Interacumulador de combinación de 600 l, formado por depósito de inercia cun serpentín e depósito de A.Q.S. de aceiro vitrificado, forro acolchado con cuberta posterior, illamento de poliuretano inxectado libre de CFC e protección contra corrosión mediante ánodo de magnesio. (material) | 1.000 | 2129.40 | 2129.40 |
| mt37sve010c | Ude | Válvula de esfera de latón niquelado para roscar de 3/4". (material) | 2.000 | 5.95 | 11.90 |
| mt37sve010c | Ude | Válvula de esfera de latón niquelado para roscar de 3/4". | 2.000 | 5.95 | 11.90 |
| mt37sve010d | Ude | Válvula de esfera de latón niquelado para roscar de 1". (material) | 2.000 | 9.81 | 19.62 |
| mt38www011 | Ude | Material auxiliar para instalacions de A.C.S. (material) | 1.000 | 1.45 | 1.45 |
| mo002 | h | Oficial 1ª calefactor. (man de obra) | 1.564 | 15.78 | 24.68 |
| mo094 | h | Axudante calefactor. (man de obra) | 1.564 | 14.62 | 22.87 |
| % | % | Costes directos complementarios | 2 % | 2221.82 | 44.44 |
|  |  | Custos directos |  |  | 2266.26 |
