# Interacumulador para apoio a calefacción, con intercambiador de un serpentín, de 500 l de capacidade, altura 1725 mm, diámetro 650 mm

- Propiedade do arquivo: CYPE INGENIEROS, S.A.
- Formato: FIEBDC-3/2002
- Divisa: EUR
- Custos indirectos: 3.00 %
- Gastos xerais: 13.00 %
- Beneficio industrial: 6.00 %
- IVE: 16.00 %

## I Instalacións

### IC Calefacción, climatización y A.Q.S.

#### ICS Sistemas de conducción de auga

**ICS054** Ude Interacumulador para apoio a calefacción, con intercambiador de un serpentín, de 500 l de capacidade, altura 1725 mm, diámetro 650 mm.
Subministración e instalación de interacumulador para apoio a calefacción, con intercambiador de un serpentín, de 500 l de capacidade, altura 1725 mm, diámetro 650 mm, con cuba de aceiro, illamento térmico con envolvente de poliestireno acabado gris metalizado. Ata válvulas de corte, elementos de montaxe e deais accesorios necesarios para o seu correcto funcionamiento. Totalmente montado, conexionado e probado.
Inclúe: Replanteo. Colocación do interacumulador. Conexionado.
Criterio de medición de proxecto: Número de unidades previstas, segundo documentación gráfica de Proxecto.
Criterio de medición de obra: Medirase o número de unidades realmente executadas segundo especificacións do Proxecto.

| Código | Ud | Descrición | Rendemento | Prezo | Importe |
|---|---|---|---|---|---|
| mt38aus120b | Ude | Interacumulador para apoio a calefacción, con intercambiador de un serpentín, de 500 l de capacidade, altura 1725 mm, diámetro 650 mm, con cuba de aceiro, illamento térmico con envolvente de poliestireno acabado gris metalizado. (material) | 1.000 | 1230.88 | 1230.88 |
| mt37sve010f | Ude | Válvula de esfera de latón niquelado para roscar de 1 1/2". (material) | 2.000 | 21.57 | 43.14 |
| mt37sve010f | Ude | Válvula de esfera de latón niquelado para roscar de 1 1/2". | 2.000 | 21.57 | 43.14 |
| mt38www011 | Ude | Material auxiliar para instalacions de A.C.S. (material) | 1.000 | 1.45 | 1.45 |
| mo002 | h | Oficial 1ª calefactor. (man de obra) | 1.466 | 15.78 | 23.13 |
| mo094 | h | Axudante calefactor. (man de obra) | 1.466 | 14.62 | 21.43 |
| % | % | Costes directos complementarios | 2 % | 1363.17 | 27.26 |
|  |  | Custos directos |  |  | 1390.43 |
