# Acumulador con dous serpentíns, de 286 l de capacidade, altura 1794 mm, diámetro 600 mm

- Propiedade do arquivo: CYPE INGENIEROS, S.A.
- Formato: FIEBDC-3/2002
- Divisa: EUR
- Custos indirectos: 3.00 %
- Gastos xerais: 13.00 %
- Beneficio industrial: 6.00 %
- IVE: 16.00 %

## I Instalacións

### IC Calefacción, climatización y A.Q.S.

#### ICS Sistemas de conducción de auga

**ICS055** Ude Acumulador con dous serpentíns, de 286 l de capacidade, altura 1794 mm, diámetro 600 mm.
Subministración e instalación de acumulador con dous serpentíns, de 286 l de capacidade, altura 1794 mm, diámetro 600 mm, con cuba de aceiro vitrificado, protección catódica mediante ánodo de sacrificio, illamento con espuma de poliuretano, toma para recirculación, dúas vainas para inserción de sensores e punto de acceso a interior para mantemento. Ata válvulas de corte, elementos de montaxe e deais accesorios necesarios para o seu correcto funcionamiento. Totalmente montado, conexionado e probado.
Inclúe: Replanteo. Colocación do interacumulador. Conexionado.
Criterio de medición de proxecto: Número de unidades previstas, segundo documentación gráfica de Proxecto.
Criterio de medición de obra: Medirase o número de unidades realmente executadas segundo especificacións do Proxecto.

| Código | Ud | Descrición | Rendemento | Prezo | Importe |
|---|---|---|---|---|---|
| mt38csj060a | Ude | Acumulador con dous serpentíns, de 286 l de capacidade, altura 1794 mm, diámetro 600 mm, con cuba de aceiro vitrificado, protección catódica mediante ánodo de sacrificio, illamento con espuma de poliuretano, toma para recirculación, dúas vainas para inserción de sensores e punto de acceso a interior para mantemento. (material) | 1.000 | 1179.75 | 1179.75 |
| mt37sve010d | Ude | Válvula de esfera de latón niquelado para roscar de 1". (material) | 6.000 | 9.81 | 58.86 |
| mt38www011 | Ude | Material auxiliar para instalacions de A.C.S. (material) | 1.000 | 1.45 | 1.45 |
| mo002 | h | Oficial 1ª calefactor. (man de obra) | 1.271 | 15.78 | 20.06 |
| mo094 | h | Axudante calefactor. (man de obra) | 1.271 | 14.62 | 18.58 |
| % | % | Costes directos complementarios | 2 % | 1278.70 | 25.57 |
|  |  | Custos directos |  |  | 1304.27 |
