# Acumulador de aceiro vitrificado, de solo, 500 l, 740 mm de diámetro e 2000 mm de altura

- Propiedade do arquivo: CYPE INGENIEROS, S.A.
- Formato: FIEBDC-3/2002
- Divisa: EUR
- Custos indirectos: 3.00 %
- Gastos xerais: 13.00 %
- Beneficio industrial: 6.00 %
- IVE: 16.00 %

## I Instalacións

### IC Calefacción, climatización y A.Q.S.

#### ICS Sistemas de conducción de auga

**ICS060** Ude Acumulador de aceiro vitrificado, de solo, 500 l, 740 mm de diámetro e 2000 mm de altura.
Subministración e instalación de acumulador de aceiro vitrificado, de solo, 500 l, 740 mm de diámetro e 2000 mm de altura, forro acolchado con cuberta posterior, illamento de poliuretano inxectado libre de CFC e protección contra corrosión mediante ánodo de magnesio. Ata válvulas de corte, elementos de montaxe e deais accesorios necesarios para o seu correcto funcionamiento. Totalmente montado, conexionado e probado.
Inclúe: Replanteo. Colocación del acumulador. Conexionado.
Criterio de medición de proxecto: Número de unidades previstas, segundo documentación gráfica de Proxecto.
Criterio de medición de obra: Medirase o número de unidades realmente executadas segundo especificacións do Proxecto.

| Código | Ud | Descrición | Rendemento | Prezo | Importe |
|---|---|---|---|---|---|
| mt38csg060g | Ude | Acumulador de aceiro vitrificado, de solo, 500 l, 740 mm de diámetro e 2000 mm de altura, forro acolchado con cuberta posterior, illamento de poliuretano inxectado libre de CFC e protección contra corrosión mediante ánodo de magnesio. (material) | 1.000 | 1121.25 | 1121.25 |
| mt37sve010e | Ude | Válvula de esfera de latón niquelado para roscar de 1 1/4". (material) | 2.000 | 15.25 | 30.50 |
| mt38www011 | Ude | Material auxiliar para instalacions de A.C.S. (material) | 1.000 | 1.45 | 1.45 |
| mo002 | h | Oficial 1ª calefactor. (man de obra) | 0.978 | 15.78 | 15.43 |
| mo094 | h | Axudante calefactor. (man de obra) | 0.978 | 14.62 | 14.30 |
| % | % | Costes directos complementarios | 2 % | 1182.93 | 23.66 |
|  |  | Custos directos |  |  | 1206.59 |
