# Acumulador de inercia, de aceiro negro, 605 l, altura 1730 mm, diámetro 770 mm

- Propiedade do arquivo: CYPE INGENIEROS, S.A.
- Formato: FIEBDC-3/2002
- Divisa: EUR
- Custos indirectos: 3.00 %
- Gastos xerais: 13.00 %
- Beneficio industrial: 6.00 %
- IVE: 16.00 %

## I Instalacións

### IC Calefacción, climatización y A.Q.S.

#### ICS Sistemas de conducción de auga

**ICS065** Ude Acumulador de inercia, de aceiro negro, 605 l, altura 1730 mm, diámetro 770 mm.
Subministración e instalación de acumulador de inercia, de aceiro negro, 605 l, altura 1730 mm, diámetro 770 mm, illamento de 50 mm de espesor con poliuretano de alta densidade, con termómetros. Ata válvulas de corte, elementos de montaxe e deais accesorios necesarios para o seu correcto funcionamiento. Totalmente montado, conexionado e probado.
Inclúe: Replanteo. Colocación del acumulador. Conexionado.
Criterio de medición de proxecto: Número de unidades previstas, segundo documentación gráfica de Proxecto.
Criterio de medición de obra: Medirase o número de unidades realmente executadas segundo especificacións do Proxecto.

| Código | Ud | Descrición | Rendemento | Prezo | Importe |
|---|---|---|---|---|---|
| mt38aci010h | Ude | Acumulador de inercia, de aceiro negro, 605 l, altura 1730 mm, diámetro 770 mm, illamento de 50 mm de espesor con poliuretano de alta densidade, con termómetros. (material) | 1.000 | 1255.80 | 1255.80 |
| mt37sve010i | Ude | Válvula de esfera de latón niquelado para roscar de 3". (material) | 4.000 | 96.59 | 386.36 |
| mt38www011 | Ude | Material auxiliar para instalacions de A.C.S. (material) | 1.000 | 1.45 | 1.45 |
| mo002 | h | Oficial 1ª calefactor. (man de obra) | 1.080 | 15.78 | 17.04 |
| mo094 | h | Axudante calefactor. (man de obra) | 1.080 | 14.62 | 15.79 |
| % | % | Costes directos complementarios | 2 % | 1676.44 | 33.53 |
|  |  | Custos directos |  |  | 1709.97 |
