# Intercambiador de placas de aceiro inoxidable AISI 316, potencia 7 kW

- Propiedade do arquivo: CYPE INGENIEROS, S.A.
- Formato: FIEBDC-3/2002
- Divisa: EUR
- Custos indirectos: 3.00 %
- Gastos xerais: 13.00 %
- Beneficio industrial: 6.00 %
- IVE: 16.00 %

## I Instalacións

### IC Calefacción, climatización y A.Q.S.

#### ICS Sistemas de conducción de auga

**ICS070** Ude Intercambiador de placas de aceiro inoxidable AISI 316, potencia 7 kW.
Subministración e instalación de intercambiador de placas de aceiro inoxidable AISI 316, potencia 7 kW, presión máxima de traballo 6 bar e temperatura máxima de 100°C, ata válvulas de corte, manómetros, termómetros, elementos de montaxe e demais accesorios necesarios para o seu correcto funcionamento. Totalmente montado, conexionado e probado.
Inclúe: Replanteo. Colocación do interacumulador. Conexionado.
Criterio de medición de proxecto: Número de unidades previstas, segundo documentación gráfica de Proxecto.
Criterio de medición de obra: Medirase o número de unidades realmente executadas segundo especificacións do Proxecto.

| Código | Ud | Descrición | Rendemento | Prezo | Importe |
|---|---|---|---|---|---|
| mt38csg310a | Ude | Intercambiador de placas de aceiro inoxidable AISI 316, potencia 7 kW, presión máxima de traballo 6 bar e temperatura máxima de 100°C. (material) | 1.000 | 60.00 | 60.00 |
| mt37sve010d | Ude | Válvula de esfera de latón niquelado para roscar de 1". (material) | 2.000 | 9.81 | 19.62 |
| mt37sve010e | Ude | Válvula de esfera de latón niquelado para roscar de 1 1/4". (material) | 2.000 | 15.25 | 30.50 |
| mt42www040 | Ude | Manómetro con baño de glicerina e diámetro de esfera de 100 mm, con toma vertical, para montaxe roscado de 1/2", escala de presión de 0 a 5 bar. (material) | 4.000 | 11.00 | 44.00 |
| mt42www050 | Ude | Termómetro bimetálico, diámetro de esfera de 100 mm, con toma vertical, con vaina de 1/2", escala de temperatura de 0 a 120°C. (material) | 4.000 | 21.00 | 84.00 |
| mt38www011 | Ude | Material auxiliar para instalacions de A.C.S. (material) | 1.000 | 1.45 | 1.45 |
| mo002 | h | Oficial 1ª calefactor. (man de obra) | 1.075 | 15.78 | 16.96 |
| mo094 | h | Axudante calefactor. (man de obra) | 1.075 | 14.62 | 15.72 |
| % | % | Costes directos complementarios | 2 % | 272.25 | 5.45 |
|  |  | Custos directos |  |  | 277.70 |
