# Chave manual para radiador

- Propiedade do arquivo: CYPE INGENIEROS, S.A.
- Formato: FIEBDC-3/2002
- Divisa: EUR
- Custos indirectos: 3.00 %
- Gastos xerais: 13.00 %
- Beneficio industrial: 6.00 %
- IVE: 16.00 %

## I Instalacións

### IC Calefacción, climatización y A.Q.S.

#### ICS Sistemas de conducción de auga

**ICS077** Ude Chave manual para radiador, de asento, en escuadra, con conexión roscada de 24x19 apta para adaptadores para tubo multicapa e conexión con radiador de 3/8" de diámetro, con adaptador para unión a compresión de tubo de 14 mm de diámetro e 2 mm de espesor con rosca 24x19.
Subministración e instalación de chave manual para radiador, de asento, en escuadra, con conexión roscada de 24x19 apta para adaptadores para tubo multicapa e conexión con radiador de 3/8" de diámetro, con corpo de latón, vástago de aceiro inoxidable, guarnicións de EPDM/HPF e mando manual de ABS, con adaptador para unión a compresión de tubo de 14 mm de diámetro e 2 mm de espesor con rosca 24x19; ata elementos de montaxe e demais accesorios necesarios para o seu correcto funcionamento. Totalmente montada, conexionada e probada.
Inclúe: Replanteo. Colocación da válvula. Conexión da válvula ós tubos.
Criterio de medición de proxecto: Número de unidades previstas, segundo documentación gráfica de Proxecto.
Criterio de medición de obra: Medirase o número de unidades realmente executadas segundo especificacións do Proxecto.

| Código | Ud | Descrición | Rendemento | Prezo | Importe |
|---|---|---|---|---|---|
| mt38alb515a | Ude | Chave manual para radiador, de asento, en escuadra, con conexión roscada de 24x19 apta para adaptadores para tubo multicapa e conexión con radiador de 3/8" de diámetro, con corpo de latón, vástago de aceiro inoxidable, guarnicións de EPDM/HPF e mando manual de ABS. (material) | 1.000 | 8.08 | 8.08 |
| mt38alb500a | Ude | Adaptador para unión a compresión de tubo de 14 mm de diámetro e 2 mm de espesor con rosca 24x19. (material) | 1.000 | 4.28 | 4.28 |
| mt38www012 | Ude | Material auxiliar para instalacions de calefacción e A.C.S. (material) | 0.100 | 2.10 | 0.21 |
| mo002 | h | Oficial 1ª calefactor. (man de obra) | 0.098 | 15.78 | 1.55 |
| mo094 | h | Axudante calefactor. (man de obra) | 0.098 | 14.62 | 1.43 |
| % | % | Costes directos complementarios | 2 % | 15.55 | 0.31 |
|  |  | Custos directos |  |  | 15.86 |
