# Contador de auga quente de lectura directa, de chorro simple, con emisor de impulsos, para caudal nominal 1,5 m³/h

- Propiedade do arquivo: CYPE INGENIEROS, S.A.
- Formato: FIEBDC-3/2002
- Divisa: EUR
- Custos indirectos: 3.00 %
- Gastos xerais: 13.00 %
- Beneficio industrial: 6.00 %
- IVE: 16.00 %

## I Instalacións

### IC Calefacción, climatización y A.Q.S.

#### ICS Sistemas de conducción de auga

**ICS085** Ude Contador de auga quente de lectura directa, de chorro simple, con emisor de impulsos, para caudal nominal 1,5 m³/h.
Subministración e instalación de contador de auga quente de lectura directa, de chorro simple, con emisor de impulsos, para caudal nominal 1,5 m³/h, de 15 mm de diámetro nominal, dimensións 110x70x90 mm, temperatura máxima 90°C, presión máxima 10 bar, caudal máximo 3 m³/h, lonxitude do cable 1,5 m; ata elementos de montaxe e demais accesorios necesarios para o seu correcto funcionamento. Totalmente montado, conexionado e probado.
Inclúe: Replanteo. Colocación do contador. Conexionado.
Criterio de medición de proxecto: Número de unidades previstas, segundo documentación gráfica de Proxecto.
Criterio de medición de obra: Medirase o número de unidades realmente executadas segundo especificacións do Proxecto.

| Código | Ud | Descrición | Rendemento | Prezo | Importe |
|---|---|---|---|---|---|
| mt38csl100a | Ude | Contador de auga quente de lectura directa, de chorro simple, con emisor de impulsos, para caudal nominal 1,5 m³/h, de 15 mm de diámetro nominal, dimensións 110x70x90 mm, temperatura máxima 90°C, presión máxima 10 bar, caudal máximo 3 m³/h, lonxitude do cable 1,5 m. (material) | 1.000 | 165.75 | 165.75 |
| mt38www012 | Ude | Material auxiliar para instalacions de calefacción e A.C.S. (material) | 0.050 | 2.10 | 0.11 |
| mo002 | h | Oficial 1ª calefactor. (man de obra) | 0.391 | 15.78 | 6.17 |
| % | % | Costes directos complementarios | 2 % | 172.03 | 3.44 |
|  |  | Custos directos |  |  | 175.47 |
