# Contador de auga para calefacción de chorro único, con emisor de impulsos, de 15 mm de diámetro nominal

- Propiedade do arquivo: CYPE INGENIEROS, S.A.
- Formato: FIEBDC-3/2002
- Divisa: EUR
- Custos indirectos: 3.00 %
- Gastos xerais: 13.00 %
- Beneficio industrial: 6.00 %
- IVE: 16.00 %

## I Instalacións

### IC Calefacción, climatización y A.Q.S.

#### ICS Sistemas de conducción de auga

**ICS090** Ude Contador de auga para calefacción de chorro único, con emisor de impulsos, de 15 mm de diámetro nominal.
Subministración e instalación de contador de auga para calefacción de chorro único, con emisor de impulsos, para roscar, de 15 mm de diámetro nominal e temperatura máxima do líquido conducido 120°C, ata filtro retedor de residuos, válvulas de corte, elementos de montaxe e demais accesorios necesarios para o seu correcto funcionamento. Totalmente montado, conexionado e probado.
Inclúe: Replanteo. Colocación do contador. Conexionado.
Criterio de medición de proxecto: Número de unidades previstas, segundo documentación gráfica de Proxecto.
Criterio de medición de obra: Medirase o número de unidades realmente executadas segundo especificacións do Proxecto.

| Código | Ud | Descrición | Rendemento | Prezo | Importe |
|---|---|---|---|---|---|
| mt37cic050a | Ude | Contador de auga para calefacción de chorro único, con emisor de impulsos, para roscar, de 15 mm de diámetro nominal e temperatura máxima do líquido conducido 120°C. (material) | 1.000 | 104.61 | 104.61 |
| mt37www060b | Ude | Filtro retedor de residuos de latón, con tamiz de aceiro inoxidable con perforacións de 0,4 mm de diámetro, con rosca de 1/2", para unha presión máxima de traballo de 16 bar e unha temperatura máxima de 110°C. (material) | 1.000 | 4.98 | 4.98 |
| mt37sve010b | Ude | Válvula de esfera de latón niquelado para roscar de 1/2". (material) | 2.000 | 4.13 | 8.26 |
| mt38www012 | Ude | Material auxiliar para instalacions de calefacción e A.C.S. (material) | 1.000 | 2.10 | 2.10 |
| mo002 | h | Oficial 1ª calefactor. (man de obra) | 0.391 | 15.78 | 6.17 |
| % | % | Costes directos complementarios | 2 % | 126.12 | 2.52 |
|  |  | Custos directos |  |  | 128.64 |
