# Regulador de caudal con lectura directa e precisión do 10%, para un caudal de 2 a 12 l/min, diámetro nominal 20 mm, con conexións femia-femia de 3/4"

- Propiedade do arquivo: CYPE INGENIEROS, S.A.
- Formato: FIEBDC-3/2002
- Divisa: EUR
- Custos indirectos: 3.00 %
- Gastos xerais: 13.00 %
- Beneficio industrial: 6.00 %
- IVE: 16.00 %

## I Instalacións

### IC Calefacción, climatización y A.Q.S.

#### ICS Sistemas de conducción de auga

**ICS095** Ude Regulador de caudal con lectura directa e precisión do 10%, para un caudal de 2 a 12 l/min, diámetro nominal 20 mm, con conexións femia-femia de 3/4".
Subministración e instalación de regulador de caudal con lectura directa e precisión do 10%, para un caudal de 2 a 12 l/min, diámetro nominal 20 mm, con conexións femia-femia de 3/4", para unha presión máxima de traballo de 8 bar e unha temperatura máxima de 130°C; ata elementos de montaxe e demais accesorios necesarios para o seu correcto funcionamento. Totalmente montado, conexionado e probado.
Inclúe: Replanteo. Colocación do regulador. Conexionado.
Criterio de medición de proxecto: Número de unidades previstas, segundo documentación gráfica de Proxecto.
Criterio de medición de obra: Medirase o número de unidades realmente executadas segundo especificacións do Proxecto.

| Código | Ud | Descrición | Rendemento | Prezo | Importe |
|---|---|---|---|---|---|
| mt38csl320aa | Ude | Regulador de caudal con lectura directa e precisión do 10%, para un caudal de 2 a 12 l/min, diámetro nominal 20 mm, con conexións femia-femia de 3/4", para unha presión máxima de traballo de 8 bar e unha temperatura máxima de 130°C. (material) | 1.000 | 202.00 | 202.00 |
| mt38www012 | Ude | Material auxiliar para instalacions de calefacción e A.C.S. (material) | 0.050 | 2.10 | 0.11 |
| mo002 | h | Oficial 1ª calefactor. (man de obra) | 0.391 | 15.78 | 6.17 |
| % | % | Costes directos complementarios | 2 % | 208.28 | 4.17 |
|  |  | Custos directos |  |  | 212.45 |
