# Estación de transferencia para instalación centralizada de calefacción para producción de A.Q.S. e calefacción individual en vivenda

- Propiedade do arquivo: CYPE INGENIEROS, S.A.
- Formato: FIEBDC-3/2002
- Divisa: EUR
- Custos indirectos: 3.00 %
- Gastos xerais: 13.00 %
- Beneficio industrial: 6.00 %
- IVE: 16.00 %

## I Instalacións

### IC Calefacción, climatización y A.Q.S.

#### ICS Sistemas de conducción de auga

**ICS100** Ude Estación de transferencia para instalación centralizada de calefacción para producción de A.Q.S. e calefacción individual en vivenda, potencia útil de calefacción 15 kW, potencia de A.Q.S. 35 kW, de 635x450x210 mm, con intercambiador de placas.
Subministración e instalación de estación de transferencia para instalación centralizada de calefacción para producción de A.Q.S. e calefacción individual en vivenda, potencia útil de calefacción 15 kW, potencia de A.Q.S. 35 kW, de 635x450x210 mm, con intercambiador de placas, para colocación vista. Ata válvulas de corte, elementos de montaxe e deais accesorios necesarios para o seu correcto funcionamiento. Totalmente montada, conexionada e posta en marcha pola empresa instaladora para a comprobación do seu correcto funcionamento.
Inclúe: Replanteo do aparato. Fixación no paramento mediante elementos de ancoraxe. Colocación do aparato e accesorios. Conexionado coa rede de condución de auga. Posta en marcha.
Criterio de medición de proxecto: Número de unidades previstas, segundo documentación gráfica de Proxecto.
Criterio de medición de obra: Medirase o número de unidades realmente executadas segundo especificacións do Proxecto.

| Código | Ud | Descrición | Rendemento | Prezo | Importe |
|---|---|---|---|---|---|
| mt38bur500a | Ude | Estación de transferencia para instalación centralizada de calefacción para producción de A.Q.S. e calefacción individual en vivenda, potencia útil de calefacción 15 kW, potencia de A.Q.S. 35 kW, de 635x450x210 mm, con intercambiador de placas, para colocación vista. (material) | 1.000 | 1186.58 | 1186.58 |
| mt37sve010b | Ude | Válvula de esfera de latón niquelado para roscar de 1/2". (material) | 2.000 | 4.13 | 8.26 |
| mt37sve010b | Ude | Válvula de esfera de latón niquelado para roscar de 1/2". | 2.000 | 4.13 | 8.26 |
| mt38www011 | Ude | Material auxiliar para instalacions de A.C.S. (material) | 1.000 | 1.45 | 1.45 |
| mo002 | h | Oficial 1ª calefactor. (man de obra) | 2.053 | 15.78 | 32.40 |
| mo094 | h | Axudante calefactor. (man de obra) | 2.053 | 14.62 | 30.01 |
| % | % | Costes directos complementarios | 2 % | 1266.96 | 25.34 |
|  |  | Custos directos |  |  | 1292.30 |
