# Grupo hidráulico para circuito de calefacción a alta temperatura o A.C.S., DN 25 mm, presión nominal 16 bar, temperatura máxima 100°C

- Propiedade do arquivo: CYPE INGENIEROS, S.A.
- Formato: FIEBDC-3/2002
- Divisa: EUR
- Custos indirectos: 3.00 %
- Gastos xerais: 13.00 %
- Beneficio industrial: 6.00 %
- IVE: 16.00 %

## I Instalacións

### IC Calefacción, climatización y A.Q.S.

#### ICS Sistemas de conducción de auga

**ICS110** Ude Grupo hidráulico para circuito de calefacción a alta temperatura o A.C.S., DN 25 mm, presión nominal 16 bar, temperatura máxima 100°C.
Subministración e instalación de grupo hidráulico para circuito de calefacción a alta temperatura o A.C.S., DN 25 mm, presión nominal 16 bar, temperatura máxima 100°C, con bomba de circulación UPS 25-55, de 3 velocidades, válvulas de corte de esfera con termómetros en impulsión e en retorno, válvula de retención no retorno, carcasa de polietileno expandido para illamento térmico e conexións de 1". Totalmente montado, conexionado e probado.
Inclúe: Replanteo. Colocación das compoñentes do grupo. Conexionado.
Criterio de medición de proxecto: Número de unidades previstas, segundo documentación gráfica de Proxecto.
Criterio de medición de obra: Medirase o número de unidades realmente executadas segundo especificacións do Proxecto.

| Código | Ud | Descrición | Rendemento | Prezo | Importe |
|---|---|---|---|---|---|
| mt38alb880a | Ude | Grupo hidráulico para circuito de calefacción a alta temperatura o A.C.S., DN 25 mm, presión nominal 16 bar, temperatura máxima 100°C, con bomba de circulación UPS 25-55, de 3 velocidades, válvulas de corte de esfera con termómetros en impulsión e en retorno, válvula de retención no retorno, carcasa de polietileno expandido para illamento térmico e conexións de 1". (material) | 1.000 | 308.30 | 308.30 |
| mo009 | h | Oficial 1ª montador. (man de obra) | 0.293 | 15.78 | 4.62 |
| mo075 | h | Axudante montador. (man de obra) | 0.293 | 14.65 | 4.29 |
| % | % | Costes directos complementarios | 2 % | 317.21 | 6.34 |
|  |  | Custos directos |  |  | 323.55 |
