# Colector hidráulico modular componible para o montaxe en paralelo de grupos hidráulicos de impulsión directa ou de mistura

- Propiedade do arquivo: CYPE INGENIEROS, S.A.
- Formato: FIEBDC-3/2002
- Divisa: EUR
- Custos indirectos: 3.00 %
- Gastos xerais: 13.00 %
- Beneficio industrial: 6.00 %
- IVE: 16.00 %

## I Instalacións

### IC Calefacción, climatización y A.Q.S.

#### ICS Sistemas de conducción de auga

**ICS115** Ude Colector hidráulico modular componible para o montaxe en paralelo de grupos hidráulicos de impulsión directa ou de mistura, de latón, DN 32 mm, presión nominal 16 bar, temperatura máxima 100°C, con soporte mural.
Subministración e instalación de colector hidráulico modular componible para o montaxe en paralelo de grupos hidráulicos de impulsión directa ou de mistura, de latón, DN 32 mm, presión nominal 16 bar, temperatura máxima 100°C, carcasa para illamento térmico e conexiones principales de 1 1/4" e conexiones secundarias de 3/4", con soporte mural. Totalmente montado, conexionado e probado.
Inclúe: Replanteo. Colocación. Conexionado.
Criterio de medición de proxecto: Número de unidades previstas, segundo documentación gráfica de Proxecto.
Criterio de medición de obra: Medirase o número de unidades realmente executadas segundo especificacións do Proxecto.

| Código | Ud | Descrición | Rendemento | Prezo | Importe |
|---|---|---|---|---|---|
| mt38alb640a | Ude | Colector hidráulico modular componible para o montaxe en paralelo de grupos hidráulicos de impulsión directa ou de mistura, de latón, DN 32 mm, presión nominal 16 bar, temperatura máxima 100°C, carcasa para illamento térmico e conexiones principales de 1 1/4" e conexiones secundarias de 3/4". (material) | 1.000 | 93.55 | 93.55 |
| mt38alb860a | Ude | Racor de 1 1/4" de diámetro, formado por tres pezas. (material) | 2.000 | 15.00 | 30.00 |
| mt38alb850a | Ude | Soporte mural, de aceiro zincado, para grupo hidráulico de impulsión directa ou de mistura, con parafusería M8. (material) | 1.000 | 10.07 | 10.07 |
| mo009 | h | Oficial 1ª montador. (man de obra) | 0.196 | 15.78 | 3.09 |
| mo075 | h | Axudante montador. (man de obra) | 0.196 | 14.65 | 2.87 |
| % | % | Costes directos complementarios | 2 % | 139.58 | 2.79 |
|  |  | Custos directos |  |  | 142.37 |
