# Separador hidráulico para ser instalado en instalacións de calefacción ou refrixeración onde estea instalada unha bomba de circulación principal e dous ou máis bombas de circulación secundarias

- Propiedade do arquivo: CYPE INGENIEROS, S.A.
- Formato: FIEBDC-3/2002
- Divisa: EUR
- Custos indirectos: 3.00 %
- Gastos xerais: 13.00 %
- Beneficio industrial: 6.00 %
- IVE: 16.00 %

## I Instalacións

### IC Calefacción, climatización y A.Q.S.

#### ICS Sistemas de conducción de auga

**ICS120** Ude Separador hidráulico para ser instalado en instalacións de calefacción ou refrixeración onde estea instalada unha bomba de circulación principal e dous ou máis bombas de circulación secundarias, diámetro nominal 1", para un caudal máximo de 2,1 m³/h, presión máxima 10 bar, temperatura máxima 100°C, con soporte para fixación mural.
Subministración e instalación de separador hidráulico para ser instalado en instalacións de calefacción ou refrixeración onde estea instalada unha bomba de circulación principal e dous ou máis bombas de circulación secundarias, diámetro nominal 1", para un caudal máximo de 2,1 m³/h, presión máxima 10 bar, temperatura máxima 100°C, composto de un corpo central con catro conexións laterais para a conexión ó circuíto primario e ó circuíto secundario, purgador de aire e carcasa de polipropileno expandido para illamento térmico, con soporte para fixación mural. Totalmente montado, conexionado e probado.
Inclúe: Replanteo. Colocación. Conexionado.
Criterio de medición de proxecto: Número de unidades previstas, segundo documentación gráfica de Proxecto.
Criterio de medición de obra: Medirase o número de unidades realmente executadas segundo especificacións do Proxecto.

| Código | Ud | Descrición | Rendemento | Prezo | Importe |
|---|---|---|---|---|---|
| mt38alb670a | Ude | Separador hidráulico para ser instalado en instalacións de calefacción ou refrixeración onde estea instalada unha bomba de circulación principal e dous ou máis bombas de circulación secundarias, diámetro nominal 1", para un caudal máximo de 2,1 m³/h, presión máxima 10 bar, temperatura máxima 100°C, composto de un corpo central con catro conexións laterais para a conexión ó circuíto primario e ó circuíto secundario, purgador de aire e carcasa de polipropileno expandido para illamento térmico. (material) | 1.000 | 285.17 | 285.17 |
| mt38alb671a | Ude | Soporte para fixación mural, para separador hidráulico de 1" de diámetro nominal, con parafusería. (material) | 1.000 | 9.72 | 9.72 |
| mo009 | h | Oficial 1ª montador. (man de obra) | 0.196 | 15.78 | 3.09 |
| mo075 | h | Axudante montador. (man de obra) | 0.196 | 14.65 | 2.87 |
| % | % | Costes directos complementarios | 2 % | 300.85 | 6.02 |
|  |  | Custos directos |  |  | 306.87 |
