# Separador de sólidos en suspensión, presión nominal 10 bar, temperatura máxima 110°C, conexións de 3/4" de diámetro femia

- Propiedade do arquivo: CYPE INGENIEROS, S.A.
- Formato: FIEBDC-3/2002
- Divisa: EUR
- Custos indirectos: 3.00 %
- Gastos xerais: 13.00 %
- Beneficio industrial: 6.00 %
- IVE: 16.00 %

## I Instalacións

### IC Calefacción, climatización y A.Q.S.

#### ICS Sistemas de conducción de auga

**ICS130** Ude Separador de sólidos en suspensión, presión nominal 10 bar, temperatura máxima 110°C, conexións de 3/4" de diámetro femia.
Subministración e instalación de separador de sólidos en suspensión, presión nominal 10 bar, temperatura máxima 110°C, conexións de 3/4" de diámetro femia, con válvula de descarga de sólidos; ata elementos de montaxe e demais accesorios necesarios para o seu correcto funcionamento. Totalmente montado, conexionado e probado.
Inclúe: Replanteo. Conexionado.
Criterio de medición de proxecto: Número de unidades previstas, segundo documentación gráfica de Proxecto.
Criterio de medición de obra: Medirase o número de unidades realmente executadas segundo especificacións do Proxecto.

| Código | Ud | Descrición | Rendemento | Prezo | Importe |
|---|---|---|---|---|---|
| mt38alb900a | Ude | Separador de sólidos en suspensión, presión nominal 10 bar, temperatura máxima 110°C, conexións de 3/4" de diámetro femia, con válvula de descarga de sólidos. (material) | 1.000 | 78.45 | 78.45 |
| mt38www012 | Ude | Material auxiliar para instalacions de calefacción e A.C.S. (material) | 0.100 | 2.10 | 0.21 |
| mo002 | h | Oficial 1ª calefactor. (man de obra) | 0.098 | 15.78 | 1.55 |
| mo094 | h | Axudante calefactor. (man de obra) | 0.098 | 14.62 | 1.43 |
| % | % | Costes directos complementarios | 2 % | 81.64 | 1.63 |
|  |  | Custos directos |  |  | 83.27 |
