# Unidade de tratamento de aire, modelo TKM-50/1 "TROX", tamaño 1

- Propiedade do arquivo: CYPE INGENIEROS, S.A.
- Formato: FIEBDC-3/2002
- Divisa: EUR
- Custos indirectos: 3.00 %
- Gastos xerais: 13.00 %
- Beneficio industrial: 6.00 %
- IVE: 16.00 %

## I Instalacións

### IC Calefacción, climatización y A.Q.S.

#### ICT Unidades de tratamento de aire (climatizadoras)

**ICT100** Ude Unidade de tratamento de aire, modelo TKM-50/1 "TROX", tamaño 1.
Subministración e colocación de unidade de tratamento de aire, modelo TKM-50/1 "TROX", tamaño 1, formada por bastidor autoportante de chapa de aceiro galvanizado pintado con esquinas de aluminio inxectado e xunta de estanqueidade perimetral, paneis e portas de tipo sándwich de 25 mm, formados por dúas chapas e illamento de lá mineral, portas dotadas de bisagras e manetas de apertura rápida, zócolo para cada módulo formado por perfís de tipo U de chapa de aceiro galvanizado, batería de frío de 4 filas, batería de calor de 1 fila, de tubos de cobre e aletas de aluminio, comportas preparadas para motorizar, recuperador estático con free-cooling, filtro para o aire exterior plano G3, filtro para o aire de impulsión plano G4, filtro para o aire de retorno plano G3, ventilador de impulsión modelo AT 7-7 con motor de 1,1 kW, ventilador de retorno modelo AT 7-7 con motor de 0,75 kW. Totalmente montada, conexionada e posta en marcha pola empresa instaladora para a comprobación do seu correcto funcionamento.
Inclúe: Replanteo da unidade. Colocación e fixación da unidade. Conexionado coas redes de condución de auga, eléctrica, de recollida de condensados, e de condutos. Posta en marcha.
Criterio de medición de proxecto: Número de unidades previstas, segundo documentación gráfica de Proxecto.
Criterio de medición de obra: Medirase o número de unidades realmente executadas segundo especificacións do Proxecto.

| Código | Ud | Descrición | Rendemento | Prezo | Importe |
|---|---|---|---|---|---|
| mt42trx551bbcjd | Ude | Unidade de tratamento de aire, modelo TKM-50/1 "TROX", tamaño 1, formada por bastidor autoportante de chapa de aceiro galvanizado pintado con esquinas de aluminio inxectado e xunta de estanqueidade perimetral, paneis e portas de tipo sándwich de 25 mm, formados por dúas chapas e illamento de lá mineral, portas dotadas de bisagras e manetas de apertura rápida, zócolo para cada módulo formado por perfís de tipo U de chapa de aceiro galvanizado, batería de frío de 4 filas, batería de calor de 1 fila, de tubos de cobre e aletas de aluminio, comportas preparadas para motorizar, recuperador estático con free-cooling, filtro para o aire exterior plano G3, filtro para o aire de impulsión plano G4, filtro para o aire de retorno plano G3, ventilador de impulsión modelo AT 7-7 con motor de 1,1 kW, ventilador de retorno modelo AT 7-7 con motor de 0,75 kW. (material) | 1.000 | 4321.00 | 4321.00 |
| mo003 | h | Oficial 1ª instalador de climatización. (man de obra) | 0.814 | 15.78 | 12.84 |
| mo095 | h | Axudante instalador de climatización. (man de obra) | 0.814 | 14.62 | 11.90 |
| % | % | Costes directos complementarios | 2 % | 4345.74 | 86.91 |
|  |  | Custos directos |  |  | 4432.65 |
