# Tubería para formación de pilote geotérmico

- Propiedade do arquivo: CYPE INGENIEROS, S.A.
- Formato: FIEBDC-3/2002
- Divisa: EUR
- Custos indirectos: 3.00 %
- Gastos xerais: 13.00 %
- Beneficio industrial: 6.00 %
- IVE: 16.00 %

## I Instalacións

### IC Calefacción, climatización y A.Q.S.

#### ICU Geotermia

**ICU018** Ude Tubería para formación de pilote geotérmico, formada por tubo de polietileno reticulado (PE-Xa), de 25 mm de diámetro exterior e 2,3 mm de espesor, SDR11, con pies para unión en U de tubos, distanciadores para tubos, latiguillos de fijación a la armadura del pilote (no incluida en este precio), curvatubos de plástico, tapóns para os tubos, llenado de la tubería con solución anticongelante.
Suministro y colocación de tubería para formación de pilote geotérmico, formada por tubo de polietileno reticulado (PE-Xa), de 25 mm de diámetro exterior e 2,3 mm de espesor, SDR11, con pies para unión en U de tubos, distanciadores para tubos, latiguillos de fijación a la armadura del pilote (no incluida en este precio), curvatubos de plástico, tapóns para os tubos, llenado de la tubería con solución anticongelante. Incluso conexiones de conducciones y remates. Totalmente montado, conexionado y probado por la empresa instaladora mediante las correspondientes pruebas de servicio.
Inclúe: Colocación de tuberías, accesorios e pezas especiais. Conexionado de todos los circuitos. Llenado de la tubería con solución anticongelante. Realización de probas de servizo.
Criterio de medición de proxecto: Número de unidades previstas, segundo documentación gráfica de Proxecto.
Criterio de medición de obra: Medirase o número de unidades realmente executadas segundo especificacións do Proxecto.

| Código | Ud | Descrición | Rendemento | Prezo | Importe |
|---|---|---|---|---|---|
| mt37tpu060ba | m | Tubo de polietileno reticulado (PE-Xa), de 25 mm de diámetro exterior e 2,3 mm de espesor, SDR11, segundo UNE-EN ISO 15875-2. (material) | 82.000 | 3.40 | 278.80 |
| mt37sgu031a | Ude | Distanciador para tubos de 25 mm de diámetro. (material) | 12.000 | 6.30 | 75.60 |
| mt37sgu030a | Ude | Pie de polietileno de alta densidade (PE 100), para unión en U de tubos, electrosoldable. (material) | 4.000 | 80.95 | 323.80 |
| mt37tpu705a | Ude | Latiguillo de poliamida para fijación de la tubería. (material) | 80.000 | 0.07 | 5.60 |
| mt37sgu035b | Ude | Curvatubos de plástico, de 25 mm de diámetro. (material) | 8.000 | 5.44 | 43.52 |
| mt37sgu033b | Ude | Tapón para tubo de polietileno reticulado (PE-Xa) de 25 mm de diámetro, SDR11. (material) | 8.000 | 1.62 | 12.96 |
| mt37sge100a | l | Solución agua-etilenglicol, para relleno de circuito de instalación de geotermia. (material) | 2.680 | 4.00 | 10.72 |
| mo002 | h | Oficial 1ª calefactor. (man de obra) | 0.806 | 15.78 | 12.72 |
| mo094 | h | Axudante calefactor. (man de obra) | 0.806 | 14.62 | 11.78 |
| % | % | Costes directos complementarios | 2 % | 775.50 | 15.51 |
|  |  | Custos directos |  |  | 791.01 |
