# Unidade compacta auga-aire-auga bomba de calor de producción simultánea de auga fría e de auga quente

- Propiedade do arquivo: CYPE INGENIEROS, S.A.
- Formato: FIEBDC-3/2002
- Divisa: EUR
- Custos indirectos: 3.00 %
- Gastos xerais: 13.00 %
- Beneficio industrial: 6.00 %
- IVE: 16.00 %

## I Instalacións

### IC Calefacción, climatización y A.Q.S.

#### ICV Unidades centralizadas de climatización

**ICV005** Ude Unidade compacta auga-aire-auga bomba de calor de producción simultánea de auga fría e de auga quente, sistema de catro tubos, modelo Aquapack MI-120 "CIAT", con refrixerante R-407C, para instalación en exterior.
Subministración e instalación en exterior de unidade compacta auga-aire-auga bomba de calor de producción simultánea de auga fría e de auga quente, sistema de catro tubos, modelo Aquapack MI-120 "CIAT", potencia frigorífica nominal de 24,2 kW e potencia calorífica nominal de 34,1 kW, (temperatura de saída da auga fría: 7°C, salto térmico: 5°C, e temperatura de saída del auga quente: 50°C), caudal de auga nominal de 4,2 m³/h, caudal de aire nominal de 13000 m³/h e potencia sonora de 60,8 dBA; con interruptor de caudal; incluso transporte ata pé de obra sobre camión, con refrixerante R-407C, incluso manómetros, termómetros, válvula de seguridade, purgador, filtro. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42bcc200a | Ude | Unidade compacta auga-aire-auga bomba de calor de producción simultánea de auga fría e de auga quente, sistema de catro tubos, modelo Aquapack MI-120 "CIAT", potencia frigorífica nominal de 24,2 kW e potencia calorífica nominal de 34,1 kW, (temperatura de saída da auga fría: 7°C, salto térmico: 5°C, e temperatura de saída del auga quente: 50°C), caudal de auga nominal de 4,2 m³/h, caudal de aire nominal de 13000 m³/h e potencia sonora de 60,8 dBA; con interruptor de caudal; incluso transporte ata pé de obra sobre camión. (material) | 1.000 | 9806.16 | 9806.16 |
| mt37www060g | Ude | Filtro retedor de residuos de latón, con tamiz de aceiro inoxidable con perforacións de 0,5 mm de diámetro, con rosca de 1 1/2", para unha presión máxima de traballo de 16 bar e unha temperatura máxima de 110°C. (material) | 2.000 | 25.66 | 51.32 |
| mt42www040 | Ude | Manómetro con baño de glicerina e diámetro de esfera de 100 mm, con toma vertical, para montaxe roscado de 1/2", escala de presión de 0 a 5 bar. (material) | 4.000 | 11.00 | 44.00 |
| mt42www050 | Ude | Termómetro bimetálico, diámetro de esfera de 100 mm, con toma vertical, con vaina de 1/2", escala de temperatura de 0 a 120°C. (material) | 4.000 | 21.00 | 84.00 |
| mt37svs010h | Ude | Válvula de seguridade, de latón, con rosca de 3/4" de diámetro, tarada a 4 bar de presión. (material) | 2.000 | 8.49 | 16.98 |
| mt37sgl020d | Ude | Purgador automático de aire con boia e rosca de 1/2" de diámetro, corpo e tapa de latón, para unha presión máxima de traballo de 6 bar e unha temperatura máxima de 110°C. (material) | 2.000 | 6.92 | 13.84 |
| mt37www050f | Ude | Manguito antivibración, de goma, con rosca de 1 1/2", para unha presión máxima de traballo de 10 bar. (material) | 4.000 | 24.12 | 96.48 |
| mo003 | h | Oficial 1ª instalador de climatización. (man de obra) | 12.973 | 15.78 | 204.71 |
| mo095 | h | Axudante instalador de climatización. (man de obra) | 12.973 | 14.62 | 189.67 |
| % | % | Costes directos complementarios | 2 % | 10507.16 | 210.14 |
|  |  | Custos directos |  |  | 10717.30 |
