# Bomba de calor non reversible

- Propiedade do arquivo: CYPE INGENIEROS, S.A.
- Formato: FIEBDC-3/2002
- Divisa: EUR
- Custos indirectos: 3.00 %
- Gastos xerais: 13.00 %
- Beneficio industrial: 6.00 %
- IVE: 16.00 %

## I Instalacións

### IC Calefacción, climatización y A.Q.S.

#### ICV Unidades centralizadas de climatización

**ICV030** Ude Bomba de calor non reversible, aire-auga, modelo WPL 13 "STIEBEL ELTRON", potencia calorífica nominal de 8 kW (temperatura húmeda de entrada do aire: 2°C; temperatura de saída da auga: 35°C), COP = 3,3, para instalación en exterior.
Subministración e instalación en exterior de bomba de calor non reversible, aire-auga, modelo WPL 13 "STIEBEL ELTRON", potencia calorífica nominal de 8 kW (temperatura húmeda de entrada do aire: 2°C; temperatura de saída da auga: 35°C), COP = 3,3, refrixerante R-407C, límites operativos en modo calefacción: entrada de aire entre -20°C e 40°C, saída de auga entre 15°C e 60°C, carcasa de aceiro galvanizado e esmaltado ó forno, dimensións 1182x784x1116 mm, illamento acústico para bomba de calor WPL 13 situada en exterior, centralita de control con pantalla dixital, para o control e regulación de bomba de calor, modelo WPM II,. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42sti010e | Ude | Bomba de calor non reversible, aire-auga, modelo WPL 13 "STIEBEL ELTRON", potencia calorífica nominal de 8 kW (temperatura húmeda de entrada do aire: 2°C; temperatura de saída da auga: 35°C), COP = 3,3, refrixerante R-407C, límites operativos en modo calefacción: entrada de aire entre -20°C e 40°C, saída de auga entre 15°C e 60°C, carcasa de aceiro galvanizado e esmaltado ó forno, dimensións 1182x784x1116 mm. (material) | 1.000 | 9835.00 | 9835.00 |
| mt42sti520a | Ude | Centralita de control con pantalla dixital, para o control e regulación de bomba de calor, modelo WPM II "STIEBEL ELTRON", con conexión de bus de datos, interfaz RS232 para axuste e supervisión mediante PC e posibilidade de control de unidades conectadas en fervenza. (material) | 1.000 | 690.00 | 690.00 |
| mt42sti015e | Ude | Illamento acústico para bomba de calor WPL 13 situada en exterior, "STIEBEL ELTRON". (material) | 1.000 | 1450.00 | 1450.00 |
| mt37www050e | Ude | Manguito antivibración, de goma, con rosca de 1 1/4", para unha presión máxima de traballo de 10 bar. (material) | 2.000 | 18.92 | 37.84 |
| mt35aia010a | m | Tubo curvable de PVC, corrugado, de cor negra, de 16 mm de diámetro nominal, para canalización empotrada en obra de fábrica (paredes e teitos). Resistencia á compresión 320 N, resistencia ó impacto 1 xulio, temperatura de traballo -5°C ata 60°C, con grao de protección IP 545 segundo UNE 20324, non propagador da chama. Segundo UNE-EN 61386-1 e UNE-EN 61386-22. (material) | 2.500 | 0.26 | 0.65 |
| mt35cun020a | m | Cable unipolar ES07Z1-K (AS), non propagador da chama, con conductor multifilar de cobre clase 5 (-K) de 1,5 mm² de sección, con illamento de composto termoplástico a base de poliolefina ceibe de halóxenos con baixa emisión de fumes e gases corrosivos (Z1), sendo a súa tensión asignada de 450/750 V. Segundo UNE 211025. (material) | 7.500 | 0.41 | 3.08 |
| mo003 | h | Oficial 1ª instalador de climatización. (man de obra) | 6.428 | 15.78 | 101.43 |
| mo095 | h | Axudante instalador de climatización. (man de obra) | 6.428 | 14.62 | 93.98 |
| % | % | Costes directos complementarios | 2 % | 12211.98 | 244.24 |
|  |  | Custos directos |  |  | 12456.22 |
