# Bomba de calor doméstica para producción de A.Q.S., aire-auga, modelo WWK 300 "STIEBEL ELTRON", potencia calorífica nominal de 1,6 kW, COP = 4,1, depósito de A.Q.S. de 303 litros

- Propiedade do arquivo: CYPE INGENIEROS, S.A.
- Formato: FIEBDC-3/2002
- Divisa: EUR
- Custos indirectos: 3.00 %
- Gastos xerais: 13.00 %
- Beneficio industrial: 6.00 %
- IVE: 16.00 %

## I Instalacións

### IC Calefacción, climatización y A.Q.S.

#### ICV Unidades centralizadas de climatización

**ICV050** Ude Bomba de calor doméstica para producción de A.Q.S., aire-auga, modelo WWK 300 "STIEBEL ELTRON", potencia calorífica nominal de 1,6 kW, COP = 4,1, depósito de A.Q.S. de 303 litros.
Subministración e instalación de bomba de calor doméstica para producción de A.Q.S., aire-auga, modelo WWK 300 "STIEBEL ELTRON", potencia calorífica nominal de 1,6 kW, COP = 4,1, depósito de A.Q.S. de 303 litros, refrixerante R-134a, límites operativos: entrada de aire entre 6°C e 35°C, saída de auga entre 25°C e 55°C (65°C coa resistencia eléctrica de apoio), dimensións 688x660x1792 mm. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42sti040a | Ude | Bomba de calor doméstica para producción de A.Q.S., aire-auga, modelo WWK 300 "STIEBEL ELTRON", potencia calorífica nominal de 1,6 kW, COP = 4,1, depósito de A.Q.S. de 303 litros, refrixerante R-134a, límites operativos: entrada de aire entre 6°C e 35°C, saída de auga entre 25°C e 55°C (65°C coa resistencia eléctrica de apoio), dimensións 688x660x1792 mm. (material) | 1.000 | 3380.00 | 3380.00 |
| mt37sve010c | Ude | Válvula de esfera de latón niquelado para roscar de 3/4". (material) | 2.000 | 5.95 | 11.90 |
| mo003 | h | Oficial 1ª instalador de climatización. (man de obra) | 0.487 | 15.78 | 7.68 |
| mo095 | h | Axudante instalador de climatización. (man de obra) | 0.487 | 14.62 | 7.12 |
| % | % | Costes directos complementarios | 2 % | 3406.70 | 68.13 |
|  |  | Custos directos |  |  | 3474.83 |
