# Equipo aire-auga para produción de A.Q.S

- Propiedade do arquivo: CYPE INGENIEROS, S.A.
- Formato: FIEBDC-3/2002
- Divisa: EUR
- Custos indirectos: 3.00 %
- Gastos xerais: 13.00 %
- Beneficio industrial: 6.00 %
- IVE: 16.00 %

## I Instalacións

### IC Calefacción, climatización y A.Q.S.

#### ICV Unidades centralizadas de climatización

**ICV060** Ude Equipo aire-auga para produción de A.Q.S, calefacción e refrixeración, para gas R-410A, alimentación monofásica (230V/50Hz), potencia calorífica nominal 8 kW, COP = 3,33, con depósito de A.Q.S. de 270 litros, modelo Hydrolution 71 "MITSUBISHI HEAVY INDUSTRIES".
Subministración e instalación de equipo aire-auga para produción de A.Q.S, calefacción e refrixeración, para gas R-410A, alimentación monofásica (230V/50Hz), modelo Hydrolution 71 "MITSUBISHI HEAVY INDUSTRIES", potencia calorífica 8 kW e COP 3,33 con temperatura de bulbo seco do aire exterior 7°C e temperatura de saída da auga 45°C, potencia calorífica 8,3 kW e COP 4,08 con temperatura de bulbo seco do aire exterior 7°C e temperatura de saída da auga 35°C, potencia frigorífica 7,1 kW e EER 2,68 con temperatura de bulbo seco do aire exterior 35°C e temperatura de saída da auga 7°C, potencia frigorífica 10,7 kW e EER 3,35 con temperatura de bulbo seco do aire exterior 35°C e temperatura de saída da auga 18°C, formado por unha unidade interior HMA 100 V, de 1760x600x650 mm, peso 140 kg, con depósito de A.Q.S. de 270 litros e bomba de circulación, e unha unidade exterior aire-auga FDCW 71 VNX, con compresor de tipo rotativo, DC PAM Inverter, de 595x847x340 mm, peso 60 kg, nivel sonoro 48 dBA. Totalmente montado, conexionado e posto en marcha pola empresa instaladora para a comprobación do seu correcto funcionamento.
Inclúe: Replanteo das unidades. Colocación e fixación das unidades e os seus accesorios. Conexionado coas redes de condución de auga, eléctrica e de recollida de condensados. Posta en marcha.
Criterio de medición de proxecto: Número de unidades previstas, segundo documentación gráfica de Proxecto.
Criterio de medición de obra: Medirase o número de unidades realmente executadas segundo especificacións do Proxecto.

| Código | Ud | Descrición | Rendemento | Prezo | Importe |
|---|---|---|---|---|---|
| mt42mhi700a | Ude | Equipo aire-auga para produción de A.Q.S, calefacción e refrixeración, para gas R-410A, alimentación monofásica (230V/50Hz), modelo Hydrolution 71 "MITSUBISHI HEAVY INDUSTRIES", potencia calorífica 8 kW e COP 3,33 con temperatura de bulbo seco do aire exterior 7°C e temperatura de saída da auga 45°C, potencia calorífica 8,3 kW e COP 4,08 con temperatura de bulbo seco do aire exterior 7°C e temperatura de saída da auga 35°C, potencia frigorífica 7,1 kW e EER 2,68 con temperatura de bulbo seco do aire exterior 35°C e temperatura de saída da auga 7°C, potencia frigorífica 10,7 kW e EER 3,35 con temperatura de bulbo seco do aire exterior 35°C e temperatura de saída da auga 18°C, formado por unha unidade interior HMA 100 V, de 1760x600x650 mm, peso 140 kg, con depósito de A.Q.S. de 270 litros e bomba de circulación, e unha unidade exterior aire-auga FDCW 71 VNX, con compresor de tipo rotativo, DC PAM Inverter, de 595x847x340 mm, peso 60 kg, nivel sonoro 48 dBA. (material) | 1.000 | 8050.00 | 8050.00 |
| mt37sve010c | Ude | Válvula de esfera de latón niquelado para roscar de 3/4". (material) | 2.000 | 5.95 | 11.90 |
| mt37sve010c | Ude | Válvula de esfera de latón niquelado para roscar de 3/4". | 2.000 | 5.95 | 11.90 |
| mo003 | h | Oficial 1ª instalador de climatización. (man de obra) | 0.974 | 15.78 | 15.37 |
| mo095 | h | Axudante instalador de climatización. (man de obra) | 0.974 | 14.62 | 14.24 |
| % | % | Costes directos complementarios | 2 % | 8103.41 | 162.07 |
|  |  | Custos directos |  |  | 8265.48 |
