# Equipo autónomo bomba de calor reversible aire-aire compacto de cuberta (roof-top)

- Propiedade do arquivo: CYPE INGENIEROS, S.A.
- Formato: FIEBDC-3/2002
- Divisa: EUR
- Custos indirectos: 3.00 %
- Gastos xerais: 13.00 %
- Beneficio industrial: 6.00 %
- IVE: 16.00 %

## I Instalacións

### IC Calefacción, climatización y A.Q.S.

#### ICV Unidades centralizadas de climatización

**ICV100** Ude Equipo autónomo bomba de calor reversible aire-aire compacto de cuberta (roof-top), modelo Space IPF-90 "CIAT", de 2400x1400x1497 mm, potencia frigorífica total nominal 21,9 kW (temperatura de bulbo seco no interior 27°C, temperatura de bulbo seco no exterior 35°C), potencia frigorífica sensible nominal 15,9 kW (temperatura de bulbo húmido no interior 19°C, temperatura de bulbo seco no exterior 35°C), potencia calorífica nominal 22,3 kW (temperatura de bulbo seco no interior 20°C, temperatura de bulbo húmido no exterior 6°C), EER (calificación enerxética nominal) 2,9, COP (coeficiente enerxético nominal) 3,5, potencia sonora 75 dBA, montaxe MS00 (toma de aire exterior con comporta motorizada e comporta de retorno motorizada).
Subministración e instalación de equipo autónomo bomba de calor reversible aire-aire compacto de cuberta (roof-top), modelo Space IPF-90 "CIAT", de 2400x1400x1497 mm, potencia frigorífica total nominal 21,9 kW (temperatura de bulbo seco no interior 27°C, temperatura de bulbo seco no exterior 35°C), potencia frigorífica sensible nominal 15,9 kW (temperatura de bulbo húmido no interior 19°C, temperatura de bulbo seco no exterior 35°C), potencia calorífica nominal 22,3 kW (temperatura de bulbo seco no interior 20°C, temperatura de bulbo húmido no exterior 6°C), EER (calificación enerxética nominal) 2,9, COP (coeficiente enerxético nominal) 3,5, potencia sonora 75 dBA, montaxe MS00 (toma de aire exterior con comporta motorizada e comporta de retorno motorizada), para gas R-410A, equipado con carrocería de chapa de aceiro galvanizado con illamento térmico de 10 mm de espesor, circuito exterior con 1 ventilador axial con motor estanco clase F e protección IP 54 e batería de tubos de cobre e aletas de aluminio, circuito interior con 1 ventilador centrífugo con 1 turbina con motor eléctrico de 0,75 kW, filtros de aire reutilizables (prefiltro G4), batería de tubos de cobre e aletas de aluminio, bandexa de recollida de condensados e válvulas de expansión termostáticas, circuito frigorífico con 1 compresor hermético de tipo scroll, proteccións, cadro eléctrico e regulación electrónica con microprocesador Gesclima PRO. Ata accesorios. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42rtc010raLa | Ude | Equipo autónomo bomba de calor reversible aire-aire compacto de cuberta (roof-top), modelo Space IPF-90 "CIAT", de 2400x1400x1497 mm, potencia frigorífica total nominal 21,9 kW (temperatura de bulbo seco no interior 27°C, temperatura de bulbo seco no exterior 35°C), potencia frigorífica sensible nominal 15,9 kW (temperatura de bulbo húmido no interior 19°C, temperatura de bulbo seco no exterior 35°C), potencia calorífica nominal 22,3 kW (temperatura de bulbo seco no interior 20°C, temperatura de bulbo húmido no exterior 6°C), EER (calificación enerxética nominal) 2,9, COP (coeficiente enerxético nominal) 3,5, potencia sonora 75 dBA, montaxe MS00 (toma de aire exterior con comporta motorizada e comporta de retorno motorizada), para gas R-410A, equipado con carrocería de chapa de aceiro galvanizado con illamento térmico de 10 mm de espesor, circuito exterior con 1 ventilador axial con motor estanco clase F e protección IP 54 e batería de tubos de cobre e aletas de aluminio, circuito interior con 1 ventilador centrífugo con 1 turbina con motor eléctrico de 0,75 kW, filtros de aire reutilizables (prefiltro G4), batería de tubos de cobre e aletas de aluminio, bandexa de recollida de condensados e válvulas de expansión termostáticas, circuito frigorífico con 1 compresor hermético de tipo scroll, proteccións, cadro eléctrico e regulación electrónica con microprocesador Gesclima PRO. (material) | 1.000 | 9788.00 | 9788.00 |
| mo003 | h | Oficial 1ª instalador de climatización. (man de obra) | 1.239 | 15.78 | 19.55 |
| mo095 | h | Axudante instalador de climatización. (man de obra) | 1.239 | 14.62 | 18.11 |
| % | % | Costes directos complementarios | 2 % | 9825.66 | 196.51 |
|  |  | Custos directos |  |  | 10022.17 |
