# Unidade auga-auga bomba de calor

- Propiedade do arquivo: CYPE INGENIEROS, S.A.
- Formato: FIEBDC-3/2002
- Divisa: EUR
- Custos indirectos: 3.00 %
- Gastos xerais: 13.00 %
- Beneficio industrial: 6.00 %
- IVE: 16.00 %

## I Instalacións

### IC Calefacción, climatización y A.Q.S.

#### ICV Unidades centralizadas de climatización

**ICV200** Ude Unidade auga-auga bomba de calor, xeotérmica, para instalación en interior, alimentación monofásica a 230 V, potencia calorífica nominal 6,9 kW (temperatura de entrada da agua al condensador 30°C, temperatura de saída da auga del condensador 35°C, temperatura de entrada da agua al evaporador 10°C, temperatura de saída da auga del evaporador 7°C) (COP 4,9), potencia sonora 46 dBA, dimensións 1200x690x600 mm, peso 139 kg.
Subministración e instalación de unidade auga-auga bomba de calor, xeotérmica, para instalación en interior, alimentación monofásica a 230 V, potencia calorífica nominal 6,9 kW (temperatura de entrada da agua al condensador 30°C, temperatura de saída da auga del condensador 35°C, temperatura de entrada da agua al evaporador 10°C, temperatura de saída da auga del evaporador 7°C) (COP 4,9), potencia sonora 46 dBA, dimensións 1200x690x600 mm, peso 139 kg, para gas R-407C, con bombas de circulación para os circuítos primario e secundario, compresor de tipo scroll, control de equilibrado enerxético con sonda exterior, pantalla de información gráfica, resistencia eléctrica seleccionable para 2, 4 ou 6 kW, intercambiador de placas de aceiro inoxidable, presostato diferencial de caudal, filtro, manómetros, válvula de seguridade e purgador automático de aire. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42bcg005a | Ude | Unidade auga-auga bomba de calor, xeotérmica, para instalación en interior, alimentación monofásica a 230 V, potencia calorífica nominal 6,9 kW (temperatura de entrada da agua al condensador 30°C, temperatura de saída da auga del condensador 35°C, temperatura de entrada da agua al evaporador 10°C, temperatura de saída da auga del evaporador 7°C) (COP 4,9), potencia sonora 46 dBA, dimensións 1200x690x600 mm, peso 139 kg, para gas R-407C, con bombas de circulación para os circuítos primario e secundario, compresor de tipo scroll, control de equilibrado enerxético con sonda exterior, pantalla de información gráfica, resistencia eléctrica seleccionable para 2, 4 ou 6 kW, intercambiador de placas de aceiro inoxidable, presostato diferencial de caudal, filtro, manómetros, válvula de seguridade e purgador automático de aire. (material) | 1.000 | 6400.00 | 6400.00 |
| mt42www050 | Ude | Termómetro bimetálico, diámetro de esfera de 100 mm, con toma vertical, con vaina de 1/2", escala de temperatura de 0 a 120°C. (material) | 2.000 | 21.00 | 42.00 |
| mt37www050e | Ude | Manguito antivibración, de goma, con rosca de 1 1/4", para unha presión máxima de traballo de 10 bar. (material) | 2.000 | 18.92 | 37.84 |
| mt37www050e | Ude | Manguito antivibración, de goma, con rosca de 1 1/4", para unha presión máxima de traballo de 10 bar. | 2.000 | 18.92 | 37.84 |
| mt37sve010e | Ude | Válvula de esfera de latón niquelado para roscar de 1 1/4". (material) | 2.000 | 15.25 | 30.50 |
| mt37sve010e | Ude | Válvula de esfera de latón niquelado para roscar de 1 1/4". | 2.000 | 15.25 | 30.50 |
| mo003 | h | Oficial 1ª instalador de climatización. (man de obra) | 6.428 | 15.78 | 101.43 |
| mo095 | h | Axudante instalador de climatización. (man de obra) | 6.428 | 14.62 | 93.98 |
| % | % | Costes directos complementarios | 2 % | 6774.09 | 135.48 |
|  |  | Custos directos |  |  | 6909.57 |
